# Alçapão de plástico cor branca, Plastictramp "PLACO", de 300x300 mm, formado por aro e porta, para tecto falso contínuo de placas de gesso laminado. Inclusive acessórios de montagem

- Propriedade do ficheiro: CYPE INGENIEROS, S.A.
- Formato: FIEBDC-3/2002
- Âmbito geográfico: Moçambique
- Moeda: MZN
- Custos indirectos: 3.00 %
- IVA: 17.00 %

**RTC019** Ud Alçapão de plástico cor branca, Plastictramp "PLACO", de 300x300 mm, formado por aro e porta, para tecto falso contínuo de placas de gesso laminado. Inclusive acessórios de montagem.
Alçapão de plástico cor branca, Plastictramp "PLACO", de 300x300 mm, formado por aro e porta, para tecto falso contínuo de placas de gesso laminado. Inclusive acessórios de montagem.
Inclui: Marcação e corte da placa de gesso laminado. Colocação do alçapão.
Critério de medição de projecto: Número de unidades previstas, segundo documentação gráfica de Projecto.
Critério de medição de obra: Medir-se-á o número de unidades realmente colocadas segundo especificações de Projecto.
Critérios considerados na determinação do preço da unidade de obra: O preço inclui a resolução de encontros e pontos singulares.

| Código | Un | Descrição | Rendimento | Preço | Importância |
|---|---|---|---|---|---|
| mt12plk080b | Ud | Alçapão de plástico cor branca, Plastictramp "PLACO", de 300x300 mm, formado por aro e porta. (material) | 1.000 | 1328.48 | 1328.48 |
| mo015 | h | Oficial de 1ª montador de tectos falsos. (mão de obra) | 0.391 | 101.30 | 39.61 |
| mo082 | h | Ajudante de montador de tectos falsos. (mão de obra) | 0.195 | 73.13 | 14.26 |
| % | % | Custos directos complementares | 2 % | 1382.35 | 27.65 |
|  |  | Custos directos |  |  | 1410.00 |
