# Escócia lisa de escaiola, para decoração perimetral de tecto

- Propriedade do ficheiro: CYPE Ingenieros S.A.
- Formato: FIEBDC-3/2016
- Programa: Gerador de preços para construção civil. CYPE Ingenieros, S.A.
- Data: 31/10/2024
- Âmbito geográfico: Moçambique
- Moeda: MZN
- Custos indirectos: 3 %
- IVA: 17 %

## R Revestimentos

### RT Tectos falsos em interiores

#### RTP Pré-fabricados de escaiola

**RTP020** m Escócia lisa de escaiola, para decoração perimetral de tecto.
Escócia lisa de escaiola, de 8,5x19x150 cm, para decoração perimetral de tecto, fixada com cola para escaiola. Inclusive acessórios de fixação.
Inclui: Marcação do traçado da moldura tipo escócia nos paramentos. Disposição e corte das peças. Humidificação da base de fixação. Espalhamento da cola. Colocação e enchimento das juntas das peças. Correcção de falhas de encontros entre peças, esquinas e cantos.
Critério de medição de projecto: Comprimento medido segundo documentação gráfica de Projecto.
Critério de medição de obra: Medir-se-á o comprimento realmente executado segundo especificações de Projecto.

| Código | Un | Descrição | Rendimento | Preço | Importância |
|---|---|---|---|---|---|
| mt12rea020aa | m | Escócia lisa de escaiola, de 8,5x19x150 cm. (material) | 1.05 | 719.44 | 755.412 |
| mt09eyc030 | kg | Cola para escaiola. (material) | 0.09 | 16 | 1.440 |
| mo035 | h | Oficial de 1ª escaiolador. (mão de obra) | 0.193 | 134.36 | 25.931 |
| % | % | Custos directos complementares | 2 % | 782.783 | 15.656 |
|  |  | Custos directos |  |  | 798.439 |

Resíduos:
- colocação: mt12rea020aa Escócia lisa de escaiola, de 8,5x19x150 cm; factor de resíduo 0.0053

## Recursos

**mt12rea020aa** m Escócia lisa de escaiola, de 8,5x19x150 cm
Dados técnicos: Custo energético 18.446 MJ; Emissão de CO2 0.820 kg; Código LER 17 08 02; Massa do elemento 5.4 kg; Volume 0.0054 m3
Resíduos:
- embalagem: re170203 Plástico. (componente de resíduo); rendimento 0.002 kg; Código LER 17 02 03; Massa do elemento 1 kg; Volume 0.001667 m3
