# Cúpula de escaiola

- Propriedade do ficheiro: CYPE Ingenieros S.A.
- Formato: FIEBDC-3/2016
- Programa: Gerador de preços para construção civil. CYPE Ingenieros, S.A.
- Data: 20/04/2024
- Âmbito geográfico: Moçambique
- Moeda: MZN
- Custos indirectos: 3 %
- IVA: 17 %

## R Revestimentos

### RT Tectos falsos em interiores

#### RTP Pré-fabricados de escaiola

**RTP290** Ud Cúpula de escaiola.
Cúpula com aro, de 45 cm de diâmetro, de escaiola, de 14x49x12 cm, fixada com cola para escaiola. Inclusive acessórios de fixação.
Inclui: Implantação da peça. Humidificação da base de fixação. Espalhamento da cola. Colocação e enchimento das juntas da peça.
Critério de medição de projecto: Número de unidades previstas, segundo documentação gráfica de Projecto.
Critério de medição de obra: Medir-se-á o número de unidades realmente colocadas segundo especificações de Projecto.

| Código | Un | Descrição | Rendimento | Preço | Importância |
|---|---|---|---|---|---|
| mt12rea250aa | Ud | Cúpula com aro, de 45 cm de diâmetro, de escaiola, de 14x49x12 cm. (material) | 1.05 | 4071.68 | 4275.264 |
| mt09eyc030 | kg | Cola para escaiola. (material) | 0.06 | 15.94 | 0.956 |
| mo035 | h | Oficial de 1ª escaiolador. (mão de obra) | 0.271 | 132.85 | 36.002 |
| % | % | Custos directos complementares | 2 % | 4312.222 | 86.244 |
|  |  | Custos directos |  |  | 4398.466 |
