# Espelho

- Propriedade do ficheiro: CYPE Ingenieros S.A.
- Formato: FIEBDC-3/2016
- Programa: Gerador de preços para construção civil. CYPE Ingenieros, S.A.
- Data: 20/04/2024
- Âmbito geográfico: Moçambique
- Moeda: MZN
- Custos indirectos: 3 %
- IVA: 17 %

## R Revestimentos

### RV Vidros

#### RVE Espelhos

**RVE010** Ud Espelho.
Espelho incolor, de 900x900 mm e 3 mm de espessura, com tratamento perimetral dos bordos e protegido com tinta de cor prata na sua face posterior, fixado com massa ao paramento.
Inclui: Limpeza e preparação do suporte. Colocação do espelho. Limpeza final.
Critério de medição de projecto: Superfície medida segundo documentação gráfica de Projecto.
Critério de medição de obra: Medir-se-á a superfície realmente executada segundo especificações de Projecto.

| Código | Un | Descrição | Rendimento | Preço | Importância |
|---|---|---|---|---|---|
| mt21vsj020a | m² | Espelho incolor, de 3 mm de espessura, protegido com tinta de cor prata na sua face posterior. (material) | 0.814 | 2565.51 | 2088.325 |
| mt21vva030 | m | Tratamento dos bordos do espelho. (material) | 3.6 | 218.54 | 786.744 |
| mt21vva012 | l | Vedante de aplicação com pistola, de base neutra monocomponente. (material) | 0.085 | 1392.03 | 118.323 |
| mo055 | h | Oficial de 1ª vidraceiro. (mão de obra) | 0.485 | 141.38 | 68.569 |
| % | % | Custos directos complementares | 2 % | 3061.961 | 61.239 |
|  |  | Custos directos |  |  | 3123.200 |

Resíduos:
- colocação: mt21vsj020a Espelho incolor, de 3 mm de espessura, protegido com tinta de cor prata na sua face posterior; factor de resíduo 0.011

## Recursos

**mt21vsj020a** m² Espelho incolor, de 3 mm de espessura, protegido com tinta de cor prata na sua face posterior
Dados técnicos: Custo energético 112.887 MJ; Emissão de CO2 8.430 kg; Código LER 17 02 02; Massa do elemento 7.5 kg; Volume 0.0075 m3
Resíduos:
- embalagem: re170604 Materiais de isolamento não abrangidos em 17 06 01 e 17 06 03. (componente de resíduo); rendimento 0.013 kg; Código LER 17 06 04; Massa do elemento 1 kg; Volume 0.001667 m3
