# Reparação de fissuras em revestimento exterior, sistema Cotefilm "REVETÓN"

- Propriedade do ficheiro: CYPE Ingenieros S.A.
- Formato: FIEBDC-3/2016
- Programa: Gerador de preços para construção civil. CYPE Ingenieros, S.A.
- Data: 31/01/2023
- Âmbito geográfico: Moçambique
- Moeda: MZN
- Custos indirectos: 3 %
- IVA: 17 %

## R Revestimentos

### RY Preparações, protecções, reparações e reforços de revestimentos

#### RYY Reparações

**RYY030** m² Reparação de fissuras em revestimento exterior, sistema Cotefilm "REVETÓN".
Reparação de fissuras de até 1 mm de largura em revestimento exterior, sistema Cotefilm "REVETÓN", através da aplicação de duas demãos de revestimento impermeabilizante, Cotefilm incolor "REVETÓN", acabamento brilhante, a primeira demão diluída com 30% a 50% de água e a segunda demão com o mesmo produto sem diluir, com um rendimento total de 0,175 l/m².
Inclui: Aplicação das duas demãos de produto.
Critério de medição de projecto: Superfície medida segundo documentação gráfica de Projecto.
Critério de medição de obra: Medir-se-á a superfície realmente executada segundo especificações de Projecto.

| Código | Un | Descrição | Rendimento | Preço | Importância |
|---|---|---|---|---|---|
| mt15rer150a | l | Revestimento impermeabilizante, Cotefilm incolor "REVETÓN", à base de copolímeros acrílicos em dispersão aquosa, acabamento brilhante, anti-caruncho e anti-verdete, impermeável à água da chuva, permeável ao vapor de água e com resistência aos raios UV e aos álcalis, para aplicar com trincha, rolo ou pistola. (material) | 0.175 | 1323.06 | 231.536 |
| mo039 | h | Oficial de 1ª rebocador. (mão de obra) | 0.184 | 122.06 | 22.459 |
| mo111 | h | Operário especializado rebocador. (mão de obra) | 0.184 | 90.78 | 16.704 |
| % | % | Custos directos complementares | 2 % | 270.699 | 5.414 |
|  |  | Custos directos |  |  | 276.113 |

Resíduos:
- colocação: mt15rer150a; factor de resíduo 0.03

## Recursos

**mt15rer150a** l Revestimento impermeabilizante
Dados técnicos: Custo energético 78.123 MJ; Emissão de CO2 2.976 kg; Código LER 17 09 04; Massa do elemento 1.03 kg; Volume 0.000687 m3
Resíduos:
- embalagem: re150104 Embalagens de metal. (componente de resíduo); rendimento 0.064 kg; Código LER 15 01 04; Massa do elemento 1 kg; Volume 0.001667 m3
