# Placa de cocção a gás série Normal para bancada, convencional

- Propriedade do ficheiro: CYPE INGENIEROS, S.A.
- Formato: FIEBDC-3/2002
- Âmbito geográfico: Moçambique
- Moeda: MZN
- Custos indirectos: 3.00 %
- IVA: 17.00 %

**SCE030** Ud Placa de cocção a gás série Normal para bancada, convencional.
Placa de cocção a gás série Normal para bancada, convencional. Inclusive enchimento da junta perimetral desta com a bancada. Totalmente montada, instalada, ligada e verificada.
Inclui: Marcação através de molde. Fixação em paramento com elementos de ancoragem. Colocação do aparelho. Vedação de juntas. Ligação à rede eléctrica.
Critério de medição de projecto: Número de unidades previstas, segundo documentação gráfica de Projecto.
Critério de medição de obra: Medir-se-á o número de unidades realmente colocadas segundo especificações de Projecto.

| Código | Un | Descrição | Rendimento | Preço | Importância |
|---|---|---|---|---|---|
| mt32pgs010a | Ud | Placa de cocção a gás (butano/propano ou natural), convencional. (material) | 1.000 | 10631.53 | 10631.53 |
| mt32war010 | kg | Vedante elástico de poliuretano monocomponente para juntas. (material) | 0.200 | 886.26 | 177.25 |
| mo003 | h | Oficial de 1ª electricista. (mão de obra) | 0.872 | 101.30 | 88.33 |
| mo102 | h | Ajudante de electricista. (mão de obra) | 0.872 | 73.01 | 63.66 |
| % | % | Custos directos complementares | 2 % | 10960.77 | 219.22 |
|  |  | Custos directos |  |  | 11179.99 |
