# Sumidouro pré-fabricado de betão, de 60x30x75 cm

- Propriedade do ficheiro: CYPE INGENIEROS, S.A.
- Formato: FIEBDC-3/2002
- Âmbito geográfico: Moçambique
- Moeda: MZN
- Custos indirectos: 3.00 %
- IVA: 17.00 %

**UAI020** Ud Sumidouro pré-fabricado de betão, de 60x30x75 cm.
Fornecimento e montagem de sumidouro pré-fabricado de betão fck=25 MPa, de 60x30x75 cm de medidas interiores, para recolha de águas pluviais, colocado sobre base de betão simples C20/25 (X0(P); D25; S2; Cl 1,0) de 10 cm de espessura e grelha de ferro fundido dúctil normalizado, classe C-250 segundo NP EN 124, compatível com superfícies de paralelepípedo, betão ou asfalto a quente, abatível e anti-roubo, com aro de ferro fundido do mesmo tipo, ao mesmo nível do pavimento. Totalmente instalado e ligado à rede geral de saneamento, incluindo o enchimento do tardoz com material granular e sem incluir a escavação.
Inclui: Marcação do sumidouro em planta e corte. Escavação. Eliminação das terras soltas do fundo da escavação. Betonagem e compactação do betão na execução da base. Colocação do sumidouro pré-fabricado. União e ajuste das juntas do sumidouro ao colector. Enchimento do tardoz. Colocação do aro e da grelha.
Critério de medição de projecto: Número de unidades previstas, segundo documentação gráfica de Projecto.
Critério de medição de obra: Medir-se-á o número de unidades realmente executadas segundo especificações de Projecto.

| Código | Un | Descrição | Rendimento | Preço | Importância |
|---|---|---|---|---|---|
| mt11arh011b | Ud | Sumidouro com fundo e saída frontal, visitável, pré-fabricado de betão fck=25 MPa, de 60x30x75 cm de medidas interiores, para saneamento. (material) | 1.000 | 2412.42 | 2412.42 |
| mt11rej010b | Ud | Aro e grelha de ferro fundido dúctil, classe C-250 segundo NP EN 124, abatível e provida de corrente anti-roubo, de 400x400 mm, para sumidouro, inclusive revestimento de tinta betuminosa e relevos anti-deslizantes na parte superior. (material) | 1.000 | 2811.79 | 2811.79 |
| mt10hmf020Pa | m³ | Betão simples C20/25 (X0(P); D25; S2; Cl 1,0), fabricado em central, segundo NP EN 206-1. (material) | 0.054 | 2829.75 | 152.81 |
| mt01arr010a | t | Brita de pedreira, de 19 a 25 mm de diâmetro. (material) | 0.697 | 184.61 | 128.67 |
| mq06hor010 | h | Betoneira. (equipamento) | 0.006 | 39.58 | 0.24 |
| mo041 | h | Oficial de 1ª construção de obra civil. (mão de obra) | 0.605 | 69.28 | 41.91 |
| mo087 | h | Ajudante de construção de obra civil. (mão de obra) | 0.605 | 51.01 | 30.86 |
| % | % | Custos directos complementares | 2 % | 5578.70 | 111.57 |
|  |  | Custos directos |  |  | 5690.27 |
