# Ensaio de ladrilho de betão

- Propriedade do ficheiro: CYPE Ingenieros S.A.
- Formato: FIEBDC-3/2016
- Programa: Gerador de preços para construção civil. CYPE Ingenieros, S.A.
- Data: 25/03/2022
- Âmbito geográfico: Moçambique
- Moeda: MZN
- Custos indirectos: 3 %
- IVA: 17 %

## X Controlo de qualidade e ensaios

### XB Ladrilhos

#### XBH Betão

**XBH010** Ud Ensaio de ladrilho de betão.
Ensaios a realizar em laboratório acreditado na área técnica correspondente, sobre uma amostra de ladrilho de betão, recolhida em obra, para a determinação das seguintes características: aspecto superficial segundo NP EN 1339, forma e dimensões segundo NP EN 1339, resistência à abrasão segundo NP EN 1339, resistência climática segundo NP EN 1339, resistência ao deslizamento. Incluindo deslocamento à obra, recolha de amostra e relatório de resultados.
Inclui: Deslocamento à obra. Recolha de amostras. Realização dos ensaios. Redacção de relatório dos resultados dos ensaios realizados.
Critério de medição de projecto: Ensaio a realizar, segundo documentação do Plano de controlo de qualidade.

| Código | Un | Descrição | Rendimento | Preço | Importância |
|---|---|---|---|---|---|
| mt49bah010 | Ud | Ensaio para determinar o aspecto superficial de uma amostra de ladrilho de betão, segundo NP EN 1339, inclusive deslocamento à obra, recolha de amostra e relatório de resultados. (material) | 1 | 7452.26 | 7452.260 |
| mt49bah020 | Ud | Ensaio para determinar a forma e as dimensões de uma amostra de ladrilho de betão, segundo NP EN 1339, inclusive deslocamento à obra, recolha de amostra e relatório de resultados. (material) | 1 | 16623.2 | 16623.200 |
| mt49bah040 | Ud | Ensaio para determinar a resistência à abrasão de uma amostra de ladrilho de betão, segundo NP EN 1339, inclusive deslocamento à obra, recolha de amostra e relatório de resultados. (material) | 1 | 19745.4 | 19745.400 |
| mt49bah050 | Ud | Ensaio para determinar a resistência climática de uma amostra de ladrilho de betão, segundo NP EN 1339, inclusive deslocamento à obra, recolha de amostra e relatório de resultados. (material) | 1 | 16623.2 | 16623.200 |
| mt49bah060 | Ud | Ensaio para determinar a resistência ao deslizamento de uma amostra de ladrilho de betão, inclusive deslocamento à obra, recolha de amostra e relatório de resultados. (material) | 1 | 17478.7 | 17478.700 |
| % | % | Custos directos complementares | 2 % | 77922.760 | 1558.455 |
|  |  | Custos directos |  |  | 79481.215 |
