# Incorporação de película de controlo solar em envidraçado de fachada

- Propriedade do ficheiro: CYPE Ingenieros S.A.
- Formato: FIEBDC-3/2016
- Programa: Gerador de preços para construção civil. CYPE Ingenieros, S.A.
- Data: 20/04/2024
- Âmbito geográfico: Moçambique
- Moeda: MZN
- Custos indirectos: 3 %
- IVA: 17 %

## Z Reabilitação energética

### ZB Paramentos verticais: substituição ou melhora de aberturas de fachada

#### ZBS Películas de controlo solar

**ZBS010** m² Incorporação de película de controlo solar em envidraçado de fachada.
Reabilitação energética de edifício através da incorporação de película adesiva de controlo solar, transparente, cor cinzento esverdeado claro, à base de resinas termoplásticas e microesferas cerâmicas, de 50 µm de espessura, transmissão luminosa, segundo NP EN 410: 75%, factor solar (coeficiente g), segundo NP EN 410: 59%, aplicada na face interior do envidraçado de fachada. Inclusive solução de água e sabão, para a limpeza da superfície do vidro e a colocação de películas adesivas.
Inclui: Limpeza da superfície do vidro. Humedecimento, através de rociado, das superfícies a aderir. Aplicação e espalhamento da lâmina, através de pressão com espátula. Limpeza e secagem da superfície.
Critério de medição de projecto: Superfície medida segundo documentação gráfica de Projecto.
Critério de medição de obra: Medir-se-á a superfície realmente executada segundo especificações de Projecto.

| Código | Un | Descrição | Rendimento | Preço | Importância |
|---|---|---|---|---|---|
| mt21lmc030a | l | Líquido de limpeza à base de solução de água e sabão com 6% de água, para aplicar com pulverizador, para a limpeza da superfície do vidro e a colocação de películas adesivas. (material) | 0.15 | 21.56 | 3.234 |
| mt21lmc010aa | m² | Película adesiva de controlo solar, transparente, cor cinzento esverdeado claro, à base de resinas termoplásticas e microesferas cerâmicas, de 50 µm de espessura, transmissão luminosa, segundo NP EN 410: 75%, factor solar (coeficiente g), segundo NP EN 410: 59%, para a sua aplicação na face interior do envidraçado. (material) | 1.05 | 2357.87 | 2475.764 |
| mo055 | h | Oficial de 1ª vidraceiro. (mão de obra) | 0.15 | 141.38 | 21.207 |
| mo110 | h | Ajudante de vidraceiro. (mão de obra) | 0.15 | 105.6 | 15.840 |
| % | % | Custos directos complementares | 2 % | 2516.045 | 50.321 |
|  |  | Custos directos |  |  | 2566.366 |

Resíduos:
- colocação: mt21lmc030a; factor de resíduo 0.055
- colocação: mt21lmc010aa; factor de resíduo 0.035

## Recursos

**mt21lmc030a** l Líquido de limpeza à base de solução de água e sabão com 6% de água
Dados técnicos: Custo energético 4.265 MJ; Emissão de CO2 0.194 kg; Código LER 20 01 30; Massa do elemento 1 kg; Volume 0.001 m3
Resíduos:
- embalagem: re170203 Plástico. (componente de resíduo); rendimento 0.023 kg; Código LER 17 02 03; Massa do elemento 1 kg; Volume 0.001667 m3

**mt21lmc010aa** m² Película adesiva de controlo solar
Dados técnicos: Custo energético 11.859 MJ; Emissão de CO2 0.530 kg; Código LER 17 02 03; Massa do elemento 0.065 kg; Volume 0.000108 m3
Resíduos:
- embalagem: re170203 Plástico; rendimento 0.07 kg
