# Unidade água-água, bomba de calor geotérmica, para aquecimento e arrefecimento

- Propriedade do ficheiro: CYPE Ingenieros S.A.
- Formato: FIEBDC-3/2016
- Programa: Gerador de preços para construção civil. CYPE Ingenieros, S.A.
- Data: 20/04/2024
- Âmbito geográfico: Moçambique
- Moeda: MZN
- Custos indirectos: 3 %
- IVA: 17 %

## Z Reabilitação energética

### ZC Aquecimento, climatização e A.Q.S.

#### ZCV Unidades centrais de climatização

**ZCV210** Ud Unidade água-água, bomba de calor geotérmica, para aquecimento e arrefecimento.
Reabilitação energética de edifício através da colocação, em substituição de equipamento existente, de bomba de calor reversível, água-água, geotérmica, alimentação monofásica a 230 V, potência calorífica nominal 6,95 kW (temperatura de entrada da água ao condensador 30°C, temperatura de saída da água do condensador 35°C, temperatura de entrada da água o evaporador 10°C, temperatura de saída da água do evaporador 7°C) (COP 4,6), potência frigorífica nominal 5 kW (temperatura de entrada da água o evaporador 12°C, temperatura de saída da água do evaporador 7°C, temperatura de entrada da água ao condensador 30°C, temperatura de saída da água do condensador 35°C) (EER 3,16), potência sonora 31,15 dBA, dimensões 1230x650x695 mm, peso 133 kg, para gás R-410A, com envolvente de chapa de aço galvanizado com isolamento sonoro e painel frontal de plástico ABS, compressor de tipo scroll, válvula de segurança regulada a 3 bar, purgador automático de ar, suportes anti-vibratórios, permutadores de placas soldadas de aço inoxidável AISI 316, módulo hidráulico para cada circuito, formado por bomba de circulação de três velocidades, pressostato diferencial de caudal e vaso de expansão, módulo de controlo por microprocessador, ecrã de controlo no painel frontal e sondas de gelo, de temperatura de água e de temperatura exterior. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bcg010a | Ud | Bomba de calor reversível, água-água, geotérmica, alimentação monofásica a 230 V, potência calorífica nominal 6,95 kW (temperatura de entrada da água ao condensador 30°C, temperatura de saída da água do condensador 35°C, temperatura de entrada da água o evaporador 10°C, temperatura de saída da água do evaporador 7°C) (COP 4,6), potência frigorífica nominal 5 kW (temperatura de entrada da água o evaporador 12°C, temperatura de saída da água do evaporador 7°C, temperatura de entrada da água ao condensador 30°C, temperatura de saída da água do condensador 35°C) (EER 3,16), potência sonora 31,15 dBA, dimensões 1230x650x695 mm, peso 133 kg, para gás R-410A, com envolvente de chapa de aço galvanizado com isolamento sonoro e painel frontal de plástico ABS, compressor de tipo scroll, válvula de segurança regulada a 3 bar, purgador automático de ar, suportes anti-vibratórios, permutadores de placas soldadas de aço inoxidável AISI 316, módulo hidráulico para cada circuito, formado por bomba de circulação de três velocidades, pressostato diferencial de caudal e vaso de expansão, módulo de controlo por microprocessador, ecrã de controlo no painel frontal e sondas de gelo, de temperatura de água e de temperatura exterior. (material) | 1 | 249424.62 | 249424.620 |
| mt42www050 | Ud | Termómetro bimetálico, diâmetro de esfera de 100 mm, com tomada vertical, com bainha de 1/2", escala de temperatura de 0 a 120°C. (material) | 2 | 5197.54 | 10395.080 |
| mt37www050c | Ud | União anti-vibração, de borracha, com rosca de 1", para uma pressão máxima de funcionamento de 10 bar. (material) | 4 | 2346.02 | 9384.080 |
| mt37sve010d | Ud | Válvula de esfera de latão niquelado para enroscar de 1". (material) | 4 | 1154.87 | 4619.480 |
| mo005 | h | Oficial de 1ª instalador de ar condicionado. (mão de obra) | 8.009 | 136.52 | 1093.389 |
| mo104 | h | Ajudante de instalador de ar condicionado. (mão de obra) | 8.009 | 99.12 | 793.852 |
| % | % | Custos directos complementares | 2 % | 275710.501 | 5514.210 |
|  |  | Custos directos |  |  | 281224.711 |

## Recursos

**mt42bcg010a** Ud Bomba de calor reversível
Dados técnicos: Custo energético 5826.803 MJ; Emissão de CO2 341.707 kg
Resíduos:
- embalagem: re150101 Embalagens de papel e cartão. (componente de resíduo); rendimento 2.347 kg; Código LER 15 01 01; Massa do elemento 1 kg; Volume 0.001333 m3
- embalagem: re170201 Madeira. (componente de resíduo); rendimento 0.627 kg; Código LER 17 02 01; Massa do elemento 1 kg; Volume 0.000909 m3

**mt37www050c** Ud União anti-vibração, de borracha, com rosca de 1", para uma pressão máxima de funcionamento de 10 bar
Dados técnicos: Custo energético 156.178 MJ; Emissão de CO2 13.896 kg
Resíduos:
- embalagem: re150101 Embalagens de papel e cartão; rendimento 0.072 kg

**mt37sve010d** Ud Válvula de esfera de latão niquelado para enroscar de 1"
Dados técnicos: Custo energético 843.399 MJ; Emissão de CO2 56.701 kg
Resíduos:
- embalagem: re150101 Embalagens de papel e cartão; rendimento 0.072 kg
