# Reabilitação energética de cobertura inclinada sobre espaço não habitável, com isolamento térmico pelo interior. Sistema "ISOVER"

- Propriedade do ficheiro: CYPE Ingenieros S.A.
- Formato: FIEBDC-3/2016
- Programa: Gerador de preços para construção civil. CYPE Ingenieros, S.A.
- Data: 20/04/2024
- Âmbito geográfico: Moçambique
- Moeda: MZN
- Custos indirectos: 3 %
- IVA: 17 %

## Z Reabilitação energética

### ZH Paramentos horizontais: adição de isolamento térmico

#### ZHB Sistemas de isolamento pelo interior de cobertura inclinada, sobre espaço não habitável

**ZHB020** m² Reabilitação energética de cobertura inclinada sobre espaço não habitável, com isolamento térmico pelo interior. Sistema "ISOVER".
Reabilitação energética de cobertura inclinada sobre espaço não habitável, com isolamento térmico pelo interior. Sistema "ISOVER" formado por: manta ligeira de lã de vidro, IBR "ISOVER", revestida numa das suas faces com papel kraft que actua como barreira de vapor, de 80 mm de espessura, segundo EN 13162, resistência térmica 2 m²°C/W, condutibilidade térmica 0,04 W/(m°C). Inclusive fita adesiva para vedação de juntas.
Inclui: Limpeza da superfície superior da laje. Corte, ajuste e fixação do isolamento.
Critério de medição de projecto: Superfície medida segundo documentação gráfica de Projecto.
Critério de medição de obra: Medir-se-á a superfície realmente executada segundo especificações de Projecto.

| Código | Un | Descrição | Rendimento | Preço | Importância |
|---|---|---|---|---|---|
| mt16lvi010aad | m² | Manta ligeira de lã de vidro, IBR "ISOVER", revestida numa das suas faces com papel kraft que actua como barreira de vapor, de 80 mm de espessura, segundo EN 13162, resistência térmica 2 m²°C/W, condutibilidade térmica 0,04 W/(m°C), Euroclasse F de reacção ao fogo segundo NP EN 13501-1, capacidade de absorção de água a curto prazo <=1 kg/m² e factor de resistência à difusão do vapor de água 1. (material) | 1.1 | 361.07 | 397.177 |
| mt16aaa030 | m | Fita autocolante para vedação de juntas. (material) | 1 | 28.51 | 28.510 |
| mo054 | h | Oficial de 1ª montador de isolamentos. (mão de obra) | 0.091 | 136.52 | 12.423 |
| mo101 | h | Ajudante de montador de isolamentos. (mão de obra) | 0.091 | 99.31 | 9.037 |
| % | % | Custos directos complementares | 2 % | 447.147 | 8.943 |
|  |  | Custos directos |  |  | 456.090 |

Resíduos:
- colocação: mt16lvi010aad; factor de resíduo 0.048
- colocação: mt16aaa030 Fita autocolante para vedação de juntas; factor de resíduo 0.07

## Recursos

**mt16lvi010aad** m² Manta ligeira de lã de vidro
Dados técnicos: Custo energético 127.381 MJ; Emissão de CO2 6.227 kg; Código LER 17 06 04; Massa do elemento 3.2 kg; Volume 0.005333 m3
Resíduos:
- embalagem: re170203 Plástico. (componente de resíduo); rendimento 0.024 kg; Código LER 17 02 03; Massa do elemento 1 kg; Volume 0.001667 m3

**mt16aaa030** m Fita autocolante para vedação de juntas
Dados técnicos: Custo energético 0.339 MJ; Emissão de CO2 0.017 kg; Código LER 17 06 04; Massa do elemento 0.0025 kg; Volume 0.000004 m3
Resíduos:
- embalagem: re170203 Plástico; rendimento 0.001 kg
