# Sistema de controlo Aidoo

- Propriedade do ficheiro: CYPE Ingenieros S.A.
- Formato: FIEBDC-3/2016
- Programa: Gerador de preços para construção civil. CYPE Ingenieros, S.A.
- Data: 30/10/2024
- Âmbito geográfico: Moçambique
- Moeda: MZN
- Custos indirectos: 3 %
- IVA: 17 %

## I Instalações

### IB Sistemas de climatização

#### IBZ Sistema Airzone

**IBZ050** Ud Sistema de controlo Aidoo.
Pack Aidoo Pro Control Wi-Fi Inverter/VRF - Blueface AZAI6WSPBA1B "AIRZONE", formado por: interface para controlo de Baxi R32 através da App Airzone Aidoo para smartphones e tablets com ligação sem fios através de Wi-Fi 2.4 GHz, controlo da activação e desactivação, da temperatura de setpoint, do modo de funcionamento e da velocidade do ventilador, leitura de avisos e erros, programação horária, multiutilizador e multissessão, integração com Amazon Alexa e Google Assistant para controlo por voz, função Airtools para diagnóstico remoto inteligente, comunicações com outros sistemas de controlo externo através da porta com protocolo de comunicação Modbus e alimentação desde a unidade interior do equipamento, e desde termostato inteligente Blueface com ecrã táctil capacitivo de 3,5" a cores, de aço e vidro, ligação por cabo, montagem em superfície, cor branca, para controlo da temperatura, do modo de funcionamento e da velocidade do ventilador, com leitura de temperatura ambiente e humidade relativa de zona, controlo de etapas de configuração (ar, radiante ou combinado), função Eco-Adapt (selecção do nível de eficiência energética do sistema), função Sleep, programações horárias das temperaturas de zona e de modo, informação de consumo, acesso remoto a outras zonas do sistema, informação climática e do consumo da máquina e 6 idiomas disponíveis (espanhol, inglês, francês, italiano, alemão e português).
Inclui: Marcação. Colocação e fixação. Ligação.
Critério de medição de projecto: Número de unidades previstas, segundo documentação gráfica de Projecto.
Critério de medição de obra: Medir-se-á o número de unidades realmente executadas segundo especificações de Projecto.

| Código | Un | Descrição | Rendimento | Preço | Importância |
|---|---|---|---|---|---|
| mt42air738aaa | Ud | Pack Aidoo Pro Control Wi-Fi Inverter/VRF - Blueface AZAI6WSPBA1B "AIRZONE", formado por: interface para controlo de Baxi R32 através da App Airzone Aidoo para smartphones e tablets com ligação sem fios através de Wi-Fi 2.4 GHz, controlo da activação e desactivação, da temperatura de setpoint, do modo de funcionamento e da velocidade do ventilador, leitura de avisos e erros, programação horária, multiutilizador e multissessão, integração com Amazon Alexa e Google Assistant para controlo por voz, função Airtools para diagnóstico remoto inteligente, comunicações com outros sistemas de controlo externo através da porta com protocolo de comunicação Modbus e alimentação desde a unidade interior do equipamento, e desde termostato inteligente Blueface com ecrã táctil capacitivo de 3,5" a cores, de aço e vidro, ligação por cabo, montagem em superfície, cor branca, para controlo da temperatura, do modo de funcionamento e da velocidade do ventilador, com leitura de temperatura ambiente e humidade relativa de zona, controlo de etapas de configuração (ar, radiante ou combinado), função Eco-Adapt (selecção do nível de eficiência energética do sistema), função Sleep, programações horárias das temperaturas de zona e de modo, informação de consumo, acesso remoto a outras zonas do sistema, informação climática e do consumo da máquina e 6 idiomas disponíveis (espanhol, inglês, francês, italiano, alemão e português). (material) | 1 | 28454.5 | 28454.500 |
| mo005 | h | Oficial de 1ª instalador de ar condicionado. (mão de obra) | 0.361 | 138.06 | 49.840 |
| mo104 | h | Ajudante de instalador de ar condicionado. (mão de obra) | 0.241 | 100.25 | 24.160 |
| % | % | Custos directos complementares | 2 % | 28528.500 | 570.570 |
|  |  | Custos directos |  |  | 29099.070 |

## Recursos

**mt42air738aaa** Ud Pack Aidoo Pro Control Wi-Fi Inverter/VRF - Blueface AZAI6WSPBA1B "AIRZONE"
Dados técnicos: Custo energético 0.021 MJ; Emissão de CO2 0.032 kg
Resíduos:
- embalagem: re150101 Embalagens de papel e cartão. (componente de resíduo); rendimento 0.038 kg; Código LER 15 01 01; Massa do elemento 1 kg; Volume 0.001333 m3
