# Caixa de distribuição para ventilação

- Propriedade do ficheiro: CYPE INGENIEROS, S.A.
- Formato: FIEBDC-3/2002
- Âmbito geográfico: Moçambique
- Moeda: MZN
- Custos indirectos: 3.00 %
- IVA: 17.00 %

## I Instalações

### IV Ventilação

#### IVM Ventilação mecânica

**IVM018** Ud Caixa de distribuição para ventilação.
Caixa de distribuição para ventilação, de tecto, DucoFlex "DAIKIN", de 560x133x530 mm, com ligação de entrada de 180 mm de diâmetro, 2 ligações de saída de secção oval de 163x68 mm e 12 ligações de saída de 63 mm de diâmetro. Inclusive elementos para suspensão ao tecto.
Inclui: Marcação. Colocação e fixação da caixa de distribuição. Ligação das condutas.
Critério de medição de projecto: Número de unidades previstas, segundo documentação gráfica de Projecto.
Critério de medição de obra: Medir-se-á o número de unidades realmente executadas segundo especificações de Projecto.

| Código | Un | Descrição | Rendimento | Preço | Importância |
|---|---|---|---|---|---|
| mt42dai980a | Ud | Caixa de distribuição para ventilação, de tecto, DucoFlex "DAIKIN", de 560x133x530 mm, com ligação de entrada de 180 mm de diâmetro, 2 ligações de saída de secção oval de 163x68 mm e 12 ligações de saída de 63 mm de diâmetro. (material) | 1.000 | 24885.63 | 24885.63 |
| mt42www090 | Ud | Kit de suportes para suspensão ao tecto, formado por quatro varões roscados de aço galvanizado, com as correspondentes buchas, porcas e anilhas. (material) | 1.000 | 2122.03 | 2122.03 |
| mo005 | h | Oficial de 1ª instalador de ar condicionado. (mão de obra) | 0.167 | 138.06 | 23.06 |
| mo104 | h | Ajudante de instalador de ar condicionado. (mão de obra) | 0.167 | 100.25 | 16.74 |
| % | % | Custos directos complementares | 2 % | 27047.46 | 540.95 |
|  |  | Custos directos |  |  | 27588.41 |
