# Recuperador de calor

- Propriedade do ficheiro: CYPE INGENIEROS, S.A.
- Formato: FIEBDC-3/2002
- Âmbito geográfico: Moçambique
- Moeda: MZN
- Custos indirectos: 3.00 %
- IVA: 17.00 %

## I Instalações

### IV Ventilação

#### IVM Ventilação mecânica

**IVM026** Ud Recuperador de calor.
Recuperador de calor ar-ar, modelo Energy Comfort 325 "DAIKIN", classe de eficiência energética A, classe de eficiência energética A+, com sensores de humidade e de CO2, caudal de ar máximo 325 m³/h, consumo eléctrico 130 W, eficiência de recuperação calorífica 91%, dimensões 700x525x705 mm, peso 21 kg, alimentação monofásica (230V/50Hz), com ligações com a rede de condutas de 160 mm de diâmetro, permutador de fluxo cruzado de poliestireno, ventiladores centrífugos com motor de tipo EC de baixo consumo, filtros de ar de alta eficiência, duplo bypass com servomotor para alteração de modo de operação de recuperação a free-cooling, sensores de pressão e temperatura e painel de controlo. Acessórios: base de chão; sifão para drenagem de condensados. Instalação no piso. Inclusive elementos de fixação.
Inclui: Marcação. Colocação e fixação do recuperador de calor. Ligação à rede de drenagem. Ligação à rede eléctrica. Ligação das condutas. Verificação do seu correcto funcionamento.
Critério de medição de projecto: Número de unidades previstas, segundo documentação gráfica de Projecto.
Critério de medição de obra: Medir-se-á o número de unidades realmente executadas segundo especificações de Projecto.

| Código | Un | Descrição | Rendimento | Preço | Importância |
|---|---|---|---|---|---|
| mt42dai950a | Ud | Recuperador de calor ar-ar, modelo Energy Comfort 325 "DAIKIN", classe de eficiência energética A, classe de eficiência energética A+, com sensores de humidade e de CO2, caudal de ar máximo 325 m³/h, consumo eléctrico 130 W, eficiência de recuperação calorífica 91%, dimensões 700x525x705 mm, peso 21 kg, alimentação monofásica (230V/50Hz), com ligações com a rede de condutas de 160 mm de diâmetro, permutador de fluxo cruzado de poliestireno, ventiladores centrífugos com motor de tipo EC de baixo consumo, filtros de ar de alta eficiência, duplo bypass com servomotor para alteração de modo de operação de recuperação a free-cooling, sensores de pressão e temperatura e painel de controlo. (material) | 1.000 | 288596.08 | 288596.08 |
| mt42dai960a | Ud | Base de chão, "DAIKIN", de 700x828x525 mm, para recuperador de calor. (material) | 1.000 | 16783.33 | 16783.33 |
| mt42dai962a | Ud | Sifão para drenagem de condensados, "DAIKIN". (material) | 1.000 | 9645.59 | 9645.59 |
| % | % | Custos directos complementares | 2 % | 315025.00 | 6300.50 |
|  |  | Custos directos |  |  | 321325.50 |
