# Equipamento de regulação e controlo para colector, através de cabeças electrotérmicas

- Propriedade do ficheiro: CYPE Ingenieros S.A.
- Formato: FIEBDC-3/2016
- Programa: Gerador de preços para construção civil. CYPE Ingenieros, S.A.
- Data: 30/10/2024
- Âmbito geográfico: Moçambique
- Moeda: MZN
- Custos indirectos: 3 %
- IVA: 17 %

## I Instalações

### IC Aquecimento, arrefecimento, climatização e A.Q.S.

#### ICE Emissores a água para aquecimento e arrefecimento

**ICE150** Ud Equipamento de regulação e controlo para colector, através de cabeças electrotérmicas.
Sistema de regulação da temperatura para colector, para aquecimento, "DAIKIN", composto de cabeças electrotérmicas, modelo EKWCVATR1V3; termostatos com ecrã digital, modelo EKWCTRDI1V3 e centralita de regulação, para gestão até 10 termostatos e 18 cabeças electrotérmicas, modelo EKWUFHTA1V3. Totalmente montado, ligado e testado.
Inclui: Colocação, fixação e ligação eléctrica e de comunicação com todos os elementos que o exigem na instalação.
Critério de medição de projecto: Número de unidades previstas, segundo documentação gráfica de Projecto.
Critério de medição de obra: Medir-se-á o número de unidades realmente executadas segundo especificações de Projecto.

| Código | Un | Descrição | Rendimento | Preço | Importância |
|---|---|---|---|---|---|
| mt38dai100a | Ud | Centralita de regulação, para gestão até 10 termostatos e 18 cabeças electrotérmicas, modelo EKWUFHTA1V3 "DAIKIN", de dimensões 90x326,5x50 mm e alimentação monofásica (230V/50Hz). (material) | 1 | 22088.4 | 22088.400 |
| mt42dai521b | Ud | Termostato com ecrã digital, modelo EKWCTRDI1V3 "DAIKIN", de dimensões 91x88x42 mm e alimentação monofásica (230V/50Hz). (material) | 2 | 11574.71 | 23149.420 |
| mt38dai101a | Ud | Cabeça electrotérmica, modelo EKWCVATR1V3 "DAIKIN", de dimensões 48,4x44,3x50,3 mm e alimentação monofásica (230V/50Hz). (material) | 4 | 3858.23 | 15432.920 |
| mo004 | h | Oficial de 1ª instalador de aquecimento. (mão de obra) | 0.78 | 138.06 | 107.687 |
| mo103 | h | Ajudante de instalador de aquecimento. (mão de obra) | 0.78 | 100.25 | 78.195 |
| % | % | Custos directos complementares | 2 % | 60856.622 | 1217.132 |
|  |  | Custos directos |  |  | 62073.754 |
