# Unidade interior de ar condicionado, de parede

- Propriedade do ficheiro: CYPE Ingenieros S.A.
- Formato: FIEBDC-3/2016
- Programa: Gerador de preços para construção civil. CYPE Ingenieros, S.A.
- Data: 30/10/2024
- Âmbito geográfico: Moçambique
- Moeda: MZN
- Custos indirectos: 3 %
- IVA: 17 %

## I Instalações

### IC Aquecimento, arrefecimento, climatização e A.Q.S.

#### ICN Unidades autónomas de climatização

**ICN100** Ud Unidade interior de ar condicionado, de parede.
Unidade interior de ar condicionado, de parede, sistema ar-ar multi-split, gama Sky Air, modelo FAA71B "DAIKIN", para gás R-32/R-410A, potência frigorífica nominal 6,8 kW (temperatura de bolbo seco no interior 27°C, temperatura de bolbo húmido no interior 19°C, temperatura de bolbo seco no exterior 35°C), potência calorífica nominal 7,5 kW (temperatura de bolbo seco no interior 20°C, temperatura de bolbo seco no exterior 7°C, temperatura de bolbo húmido no exterior 6°C), diâmetro de ligação da tubagem do líquido 3/8", diâmetro de ligação da tubagem de gás 5/8", alimentação monofásica (230V/50Hz), com, caudal de ar em arrefecimento a velocidade alta/média/baixa: 18/16/14 m³/min, caudal de ar em aquecimento a velocidade alta/média/baixa: 18/16/14 m³/min, dimensões 290x1050x238 mm, peso 13 kg, pressão sonora em arrefecimento a velocidade alta/média/baixa: 45/42/40 dBA, pressão sonora em aquecimento a velocidade alta/média/baixa: 45/42/40 dBA, potência sonora 61 dBA, com sinal de limpeza de filtro e filtro de ar de sucção. Regulação: controlo remoto multifunção, modelo Madoka BRC1H52W.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42dai067a | Ud | Unidade interior de ar condicionado, de parede, sistema ar-ar multi-split, gama Sky Air, modelo FAA71B "DAIKIN", para gás R-32/R-410A, potência frigorífica nominal 6,8 kW (temperatura de bolbo seco no interior 27°C, temperatura de bolbo húmido no interior 19°C, temperatura de bolbo seco no exterior 35°C), potência calorífica nominal 7,5 kW (temperatura de bolbo seco no interior 20°C, temperatura de bolbo seco no exterior 7°C, temperatura de bolbo húmido no exterior 6°C), diâmetro de ligação da tubagem do líquido 3/8", diâmetro de ligação da tubagem de gás 5/8", alimentação monofásica (230V/50Hz), com, caudal de ar em arrefecimento a velocidade alta/média/baixa: 18/16/14 m³/min, caudal de ar em aquecimento a velocidade alta/média/baixa: 18/16/14 m³/min, dimensões 290x1050x238 mm, peso 13 kg, pressão sonora em arrefecimento a velocidade alta/média/baixa: 45/42/40 dBA, pressão sonora em aquecimento a velocidade alta/média/baixa: 45/42/40 dBA, potência sonora 61 dBA, com sinal de limpeza de filtro e filtro de ar de sucção. (material) | 1 | 189728.77 | 189728.770 |
| mt42dai508a | Ud | Controlo remoto multifunção, modelo Madoka BRC1H52W "DAIKIN", cor branca, com programação semanal, possibilidade de seleccionar modo standard ou simplificado de hotéis, função para/arranque, alteração do modo de funcionamento, limitação da temperatura de setpoint, selecção da velocidade do ventilador e funções avançadas através de App para smartphone com conectividade Bluetooth Low Energy (BLE). (material) | 1 | 20159.28 | 20159.280 |
| mt42dai900 | m | Cabo bus de 2 fios, de 0,5 mm² de secção por fio (material) | 3 | 77.17 | 231.510 |
| mt35tpt010ke | m | Tubo rígido de PVC VD-F de 16 mm de diâmetro exterior e 1,3 mm de espessura. Resistência à compressão 1250 N, resistência ao impacto 6 joules, temperatura de trabalho -25°C até 90°C, classificação 4442, segundo NP EN 61386-1 e NP EN 61386-21, com o preço incrementado em 20% relativamente a acessórios e peças especiais. (material) | 3 | 171.31 | 513.930 |
| mo005 | h | Oficial de 1ª instalador de ar condicionado. (mão de obra) | 1.114 | 138.06 | 153.799 |
| mo104 | h | Ajudante de instalador de ar condicionado. (mão de obra) | 1.114 | 100.25 | 111.679 |
| % | % | Custos directos complementares | 2 % | 210898.968 | 4217.979 |
|  |  | Custos directos |  |  | 215116.947 |

Resíduos:
- colocação: mt42dai900 Cabo bus de 2 fios, de 0,5 mm² de secção por fio; factor de resíduo 0.0165111
- colocação: mt35tpt010ke; factor de resíduo 0.0275

## Recursos

**mt42dai067a** Ud Unidade interior de ar condicionado
Dados técnicos: Custo energético 605.628 MJ; Emissão de CO2 41.429 kg
Resíduos:
- embalagem: re150101 Embalagens de papel e cartão. (componente de resíduo); rendimento 0.18 kg; Código LER 15 01 01; Massa do elemento 1 kg; Volume 0.001333 m3
- embalagem: re170203 Plástico. (componente de resíduo); rendimento 0.09 kg; Código LER 17 02 03; Massa do elemento 1 kg; Volume 0.001667 m3

**mt42dai900** m Cabo bus de 2 fios, de 0,5 mm² de secção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
