# Conduta de poliestireno expandido

- Propriedade do ficheiro: CYPE INGENIEROS, S.A.
- Formato: FIEBDC-3/2002
- Âmbito geográfico: Moçambique
- Moeda: MZN
- Custos indirectos: 3.00 %
- IVA: 17.00 %

## I Instalações

### IV Ventilação

#### IVV Condutas de admissão e extracção para ventilação

**IVV070** m Conduta de poliestireno expandido.
Conduta de ventilação, formada por tubo circular rígido liso de poliestireno expandido, adequado para extracção e impulsão de ar para o exterior, de 160 mm de diâmetro interior, DucoFlex "DAIKIN", cor cinzento, com peça de ligação. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42dai982b | Ud | Material auxiliar para montagem e fixação das condutas circulares rígidas lisas de poliestireno expandido de 160 mm de diâmetro interior, DucoFlex "DAIKIN". (material) | 1.000 | 144.68 | 144.68 |
| mt42dai981p | m | Tubo circular rígido liso de poliestireno expandido, adequado para extracção e impulsão de ar para o exterior, de 160 mm de diâmetro interior, DucoFlex "DAIKIN", cor cinzento, com peça de ligação, com o preço incrementado em 10% relativamente a acessórios e peças especiais. (material) | 1.000 | 6366.09 | 6366.09 |
| op00ato010 |  | Aparafusadora. | 1.000 | 0.00 | 0.00 |
| op00mar010 |  | Martelo. | 1.000 | 0.00 | 0.00 |
| op00tal010 |  | Berbequim. | 1.000 | 0.00 | 0.00 |
| mo011 | h | Oficial de 1ª montador. (mão de obra) | 0.244 | 138.06 | 33.69 |
| mo080 | h | Ajudante de montador. (mão de obra) | 0.122 | 100.44 | 12.25 |
| % | % | Custos directos complementares | 2 % | 6556.71 | 131.13 |
|  |  | Custos directos |  |  | 6687.84 |
