# Parede moldada de betão armado, com lamas

- Propriedade do ficheiro: CYPE Ingenieros S.A.
- Formato: FIEBDC-3/2016
- Programa: Generador de precios de la construcción. CYPE Ingenieros, S.A.
- Data: 15/06/2024
- Âmbito geográfico: Moçambique
- Moeda: MZN
- Custos indirectos: 3 %
- IVA: 17 %

## C Fundações

### CC Contenções

#### CCP Paredes moldadas

**CCP020** m² Parede moldada de betão armado, com lamas.
Parede moldada de betão armado, de 35 cm de espessura e até 14 m de profundidade, ou até encontrar rocha ou camadas duras de terreno, realizado por banquetas de até 1,70 m de comprimento, escavadas em terreno coesivo sem rejeição no ensaio SPT, estabilizado através da utilização de lamas tixotrópicas; realizado com betão C25/30 (XC1(P); D12; S4; Cl 0,4) fabricado em central, e betonagem desde camião, com betonagem contínua submerso através de tubo Tremie, e aço A400 NR, com uma quantidade aproximada de 30 kg/m². Inclusive arame de atar e separadores.
Critérios considerados na determinação do preço da unidade de obra: O preço inclui a elaboração da armadura (corte, dobragem e moldagem de elementos) no estaleiro da obra e a montagem no lugar definitivo da sua colocação em obra. O preço inclui os trabalhos de soldadura e oxicorte no caso de sobreposições de armaduras.
Inclui: Escavação por painéis segundo a ordem projectada, com utilização de lamas tixotrópicas. Limpeza da escavação. Realização dos trabalhos de soldadura e oxicorte das armaduras. Colocação da armadura. Colocação das cofragens de juntas entre painéis. Colocação do tubo Tremie. Betonagem e compactação do betão. Recolha de lamas tixotrópicas que afloram à medida que se deita o betão e posterior regeneração. Extracção de cofragens de junta. Repetição das operações até completar todos os painéis cumprindo a ordem prevista, evitando assim o desmoronamento das fundações contíguas.
Critério de medição de projecto: Superfície da parede projectada, com o comprimento de cálculo medido desde a parte superior do muro-guia até à profundidade teórica das armaduras e incrementado em 20 cm, multiplicada pelo perímetro blindado, medido a eixos, sem duplicar esquinas nem encontros, segundo documentação gráfica de Projecto.
Critério de medição de obra: Medir-se-á a superfície realmente executada, contabilizando o comprimento existente desde a parte superior do muro-guia até à profundidade teórica das armaduras, incrementado em 20 cm, multiplicado pelo perímetro blindado, medido a eixos, sem duplicar esquinas nem encontros, segundo especificações de Projecto, sem ser causa de pagamento outro tipo de excessos.

| Código | Un | Descrição | Rendimento | Preço | Importância |
|---|---|---|---|---|---|
| mt07aco020j | Ud | Separador homologado para paredes moldadas. (material) | 2 | 5.09 | 10.180 |
| mt07aco040e | kg | Aço em varões nervurados, A400 NR, fornecido em obra em varões sem elaborar, de vários diâmetros. (material) | 31.5 | 66.54 | 2096.010 |
| mt08var050 | kg | Arame galvanizado para atar, de 1,30 mm de diâmetro. (material) | 0.33 | 68.32 | 22.546 |
| mt10haf020ngnge | m³ | Betão C25/30 (XC1(P); D12; S4; Cl 0,4), fabricado em central, segundo NP EN 206. (material) | 0.451 | 5023.01 | 2265.378 |
| mq03pae060mf | h | Maquinaria para escavação de parede moldada de 35 cm de espessura e até 14 m de profundidade, escavação com utilização de lamas tixotrópicas, em terreno coerente sem rejeição no ensaio SPT, realizada por banquetas de 1,70 m de comprimento. (equipamento) | 0.35 | 1726.92 | 604.422 |
| mq08sol010 | h | Equipamento de oxicorte, com acetileno como combustível e oxigénio como comburente. (equipamento) | 0.1 | 292.59 | 29.259 |
| mq07gte010c | h | Autogrua de braço telescópico com uma capacidade de elevação de 30 t e 27 m de altura máxima de trabalho. (equipamento) | 0.1 | 2659.87 | 265.987 |
| mq03lod010 | h | Maquinaria para lamas de perfuração: desareadores de lamas, misturadores de lamas, bombas de lamas, decantadores e depósitos de armazenamento. (equipamento) | 0.4 | 329.51 | 131.804 |
| mo019 | h | Oficial de 1ª soldador. (mão de obra) | 0.223 | 134.6 | 30.016 |
| mo043 | h | Oficial de 1ª armador de ferro. (mão de obra) | 0.267 | 138.26 | 36.915 |
| mo090 | h | Ajudante de armador de ferro. (mão de obra) | 0.368 | 103.28 | 38.007 |
| mo045 | h | Oficial de 1ª estruturista, em trabalhos de betonagem. (mão de obra) | 0.101 | 138.26 | 13.964 |
| mo092 | h | Ajudante de estruturista, em trabalhos de betonagem. (mão de obra) | 0.402 | 103.28 | 41.519 |
| % | % | Custos directos complementares | 2 % | 5586.007 | 111.720 |
|  |  | Custos directos |  |  | 5697.727 |

Resíduos:
- colocação: mt07aco040e Aço em varões nervurados, A400 NR, fornecido em obra em varões sem elaborar, de vários diâmetros; factor de resíduo 0.0075
- colocação: mt08var050 Arame galvanizado para atar, de 1,30 mm de diâmetro; factor de resíduo 0.0038
- colocação: mt10haf020ngnge Betão C25/30 (XC1(P); D12; S4; Cl 0,4), fabricado em central, segundo NP EN 206; factor de resíduo 0.00125023
- escavação: ruo170504 Solos e rochas não abrangidos em 17 05 03. (componente de resíduo); rendimento 707 kg; Código LER 17 05 04; Massa do elemento 1 kg; Volume 0.000625 m3

## Recursos

**mt07aco020j** Ud Separador homologado para paredes moldadas
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020ngnge** m³ Betão C25/30 (XC1(P); D12; S4; Cl 0,4), fabricado em central, segundo NP EN 206
Dados técnicos: Custo energético 1840.000 MJ; Emissão de CO2 230.000 kg; Código LER 17 01 01; Massa do elemento 2300 kg; Volume 1.533333 m3
