# Padieira de alvenaria de tijolos de betão face à vista com armadura treliçada

- Propriedade do ficheiro: CYPE Ingenieros S.A.
- Formato: FIEBDC-3/2016
- Programa: Generador de precios de la construcción. CYPE Ingenieros, S.A.
- Data: 15/06/2024
- Âmbito geográfico: Moçambique
- Moeda: MZN
- Custos indirectos: 3 %
- IVA: 17 %

## F Fachadas, divisões e protecções

### FC Padieiras, lintéis e caixas de estores

#### FCO De alvenaria de tijolos de betão face à vista

**FCO020** m Padieira de alvenaria de tijolos de betão face à vista com armadura treliçada.
Padieira de 14 cm de espessura, realizada com duas fiadas de tijolos de betão face à vista hidrofugados, lisos perfurados, cinzento, 24x12x7 cm, assentes com argamassa de cimento confeccionada em obra, com 250 kg/m³ de cimento, cor cinzento, dosificação 1:6, fornecida em sacos, com juntas horizontais e verticais de 10 mm de espessura, junta refundada; com armadura treliçada pré-fabricada de aço galvanizado a quente com recobrimento de resina epóxi, de 3,7 mm de diâmetro e de 160 mm de largura; escoramento através de escoras metálicas telescópicas e pranchões de madeira.
Inclui: Limpeza e nivelação da superfície de apoio. Implantação e marcação dos eixos de apoio na abertura de passagem. Implantação e corte das pranchas. Instalação das escoras. Preparação da argamassa. Colocação dos tijolos. Colocação das armaduras. Maciçamento com argamassa. Desmontagem e remoção das escoras.
Critério de medição de projecto: Comprimento medido segundo documentação gráfica de Projecto, incluindo as entregas nos apoios.
Critério de medição de obra: Medir-se-á o comprimento realmente executado segundo especificações de Projecto, incluindo as entregas nos apoios.

| Código | Un | Descrição | Rendimento | Preço | Importância |
|---|---|---|---|---|---|
| mt05chl010c | Ud | Tijolo de betão face à vista hidrofugado, liso perfurado, cinzento, 24x12x7 cm, densidade 2000 kg/m³, segundo NP EN 771-3. (material) | 8 | 16.4 | 131.200 |
| mt08aaa010a | m³ | Água. (material) | 0.005 | 68.32 | 0.342 |
| mt01arg005a | t | Areia de pedreira, para argamassa preparada em obra. (material) | 0.044 | 713.98 | 31.415 |
| mt08cem000n | kg | Cimento cinzento em sacos. (material) | 6.754 | 5.62 | 37.957 |
| mt07aag010edk | m | Armadura treliçada pré-fabricada de aço galvanizado a quente com recobrimento de resina epóxi, de 3,7 mm de diâmetro e 160 mm de largura, com dispositivos de separação, geometria desenhada para permitir a sobreposição e sistema de autocontrolo do operário (SAO). Segundo EN 845-3. (material) | 2 | 143.42 | 286.840 |
| mt50spa050m | m³ | Pranchão de madeira de pinho, dimensões 20x7,2 cm. (material) | 0.003 | 41732.3 | 125.197 |
| mt50spa101 | kg | Pregos de aço. (material) | 0.05 | 177.87 | 8.894 |
| mt50spa081a | Ud | Escora metálica telescópica, até 3 m de altura. (material) | 0.013 | 1829.38 | 23.782 |
| mq06hor010 | h | Betoneira eléctrica com uma capacidade de amassadura de 160 l. (equipamento) | 0.023 | 122.29 | 2.813 |
| mo021 | h | Oficial de 1ª construção em trabalhos auxiliares de pedreiro. (mão de obra) | 0.216 | 132.85 | 28.696 |
| mo114 | h | Operário não qualificado construção em trabalhos auxiliares de pedreiro. (mão de obra) | 0.152 | 95.68 | 14.543 |
| % | % | Custos directos complementares | 2 % | 691.679 | 13.834 |
|  |  | Custos directos |  |  | 705.513 |

Resíduos:
- colocação: mt05chl010c; factor de resíduo 0.0473
- colocação: mt01arg005a Areia de pedreira, para argamassa preparada em obra; factor de resíduo 0.00501329
- colocação: mt08cem000n Cimento cinzento em sacos; factor de resíduo 0.0063
- colocação: mt07aag010edk; factor de resíduo 0.0127521
- colocação: mt50spa050m Pranchão de madeira de pinho, dimensões 20x7,2 cm; factor de resíduo 1
- colocação: mt50spa101 Pregos de aço; factor de resíduo 0.0045
- colocação: mt50spa081a Escora metálica telescópica, até 3 m de altura; factor de resíduo 1

## Recursos

**mt05chl010c** Ud Tijolo de betão face à vista hidrofugado
Dados técnicos: Custo energético 2.928 MJ; Emissão de CO2 0.246 kg; Código LER 17 01 01; Massa do elemento 3 kg; Volume 0.002 m3
Resíduos:
- embalagem: re170201 Madeira. (componente de resíduo); rendimento 0.007 kg; Código LER 17 02 01; Massa do elemento 1 kg; Volume 0.000909 m3
- embalagem: re170203 Plástico. (componente de resíduo); rendimento 0.004 kg; Código LER 17 02 03; Massa do elemento 1 kg; Volume 0.001667 m3

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira; rendimento 0.001 kg
- embalagem: re170203 Plástico; rendimento 0.003 kg

**mt07aag010edk** m Armadura treliçada pré-fabricada de aço galvanizado a quente com recobrimento de resina epóxi
Dados técnicos: Custo energético 6.415 MJ; Emissão de CO2 0.622 kg; Código LER 17 04 05; Massa do elemento 0.2311 kg; Volume 0.00011 m3
Resíduos:
- embalagem: re170203 Plástico; rendimento 0.006 kg

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3
