# Chaminé colectiva de parede simples

- Propriedade do ficheiro: CYPE Ingenieros S.A.
- Formato: FIEBDC-3/2016
- Programa: Generador de precios de la construcción. CYPE Ingenieros, S.A.
- Data: 15/06/2024
- Âmbito geográfico: Moçambique
- Moeda: MZN
- Custos indirectos: 3 %
- IVA: 17 %

## I Instalações

### IC Aquecimento, arrefecimento, climatização e A.Q.S.

#### ICO Sistemas de evacuação dos produtos da combustão

**ICO200** m Chaminé colectiva de parede simples.
Chaminé colectiva modular metálica, formada por tubo de parede simples de aço inoxidável AISI 316L com junta de estanquidade, de 200 mm de diâmetro interior, temperatura máxima de 200°C, pressão de trabalho até 200 Pa, para evacuação dos produtos da combustão, com sobrepressão, das caldeiras murais de condensação, a gás. Inclusive acessórios, peças especiais, módulos finais e material auxiliar para montagem e fixação.
Critérios considerados na determinação do preço da unidade de obra: O preço não inclui a conduta de ligação entre a caldeira e a chaminé colectiva nem as comportas antirretorno.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din201h | Ud | Material auxiliar para montagem e fixação dos tubos de parede simples de aço inoxidável AISI 316L com junta de estanquidade, de 200 mm de diâmetro interior. (material) | 1 | 547.48 | 547.480 |
| mt20din200hq | m | Tubo de parede simples de aço inoxidável AISI 316L com junta de estanquidade, de 200 mm de diâmetro interior, temperatura máxima de 200°C, pressão de trabalho até 200 Pa, segundo NP EN 1856-2, com o preço incrementado em 80% relativamente a acessórios, peças especiais e módulos finais. (material) | 1 | 16424.4 | 16424.400 |
| mo004 | h | Oficial de 1ª instalador de aquecimento. (mão de obra) | 0.457 | 136.52 | 62.390 |
| mo103 | h | Ajudante de instalador de aquecimento. (mão de obra) | 0.457 | 99.12 | 45.298 |
| % | % | Custos directos complementares | 2 % | 17079.568 | 341.591 |
|  |  | Custos directos |  |  | 17421.159 |

Resíduos:
- colocação: mt20din200hq; factor de resíduo 0.010888

## Recursos

**mt20din200hq** m Tubo de parede simples de aço inoxidável AISI 316L com junta de estanquidade
Dados técnicos: Custo energético 478.252 MJ; Emissão de CO2 69.990 kg; Código LER 17 04 05; Massa do elemento 10 kg; Volume 0.004762 m3
Resíduos:
- embalagem: re170201 Madeira. (componente de resíduo); rendimento 0.013 kg; Código LER 17 02 01; Massa do elemento 1 kg; Volume 0.000909 m3
- embalagem: re170203 Plástico. (componente de resíduo); rendimento 0.003 kg; Código LER 17 02 03; Massa do elemento 1 kg; Volume 0.001667 m3
