# Tubagem de distribuição de água, para A.Q.S

- Propriedade do ficheiro: CYPE Ingenieros S.A.
- Formato: FIEBDC-3/2016
- Programa: Generador de precios de la construcción. CYPE Ingenieros, S.A.
- Data: 20/06/2024
- Âmbito geográfico: Moçambique
- Moeda: MZN
- Custos indirectos: 3 %
- IVA: 17 %

## I Instalações

### IC Aquecimento, arrefecimento, climatização e A.Q.S.

#### ICS Sistemas de condução de água

**ICS012** m Tubagem de distribuição de água, para A.Q.S..
Tubagem de distribuição de A.Q.S. formada por tubo de polietileno resistente à temperatura (PE-RT), série 5, com camada intermédia de reforço, de 16 mm de diâmetro exterior e 1,8 mm de espessura, colocado superficialmente no interior do edifício, com isolamento através de manga isolante flexível de espuma elastomérica. Inclusive material auxiliar para montagem e fixação, acessórios e peças especiais.
Inclui: Marcação. Colocação e fixação de tubagens, acessórios e peças especiais. Colocação do isolamento.
Critério de medição de projecto: Comprimento medido segundo documentação gráfica de Projecto.
Critério de medição de obra: Medir-se-á o comprimento realmente executado segundo especificações de Projecto.

| Código | Un | Descrição | Rendimento | Preço | Importância |
|---|---|---|---|---|---|
| mt37tmc413a | m | Material auxiliar para montagem e fixação das tubagens de polietileno resistente à temperatura (PE-RT), de 16 mm de diâmetro exterior. (material) | 1 | 5.37 | 5.370 |
| mt37tmc003ae | m | Tubo de polietileno resistente à temperatura (PE-RT), série 5, com camada intermédia de reforço, de 16 mm de diâmetro exterior e 1,8 mm de espessura, segundo NP EN ISO 22391-2, com o preço incrementado em 20% relativamente a acessórios e peças especiais. (material) | 1 | 128.96 | 128.960 |
| mt17coe055cq | m | Manga isolante de espuma elastomérica, com um elevado factor de resistência à difusão do vapor de água, de 19 mm de diâmetro interior e 32 mm de espessura, à base de borracha sintética flexível, de estrutura celular fechada. (material) | 1 | 1363.52 | 1363.520 |
| mt17coe110 | l | Cola para manga isolante elastomérica. (material) | 0.025 | 1806.38 | 45.160 |
| mo004 | h | Oficial de 1ª instalador de aquecimento. (mão de obra) | 0.123 | 136.52 | 16.792 |
| mo103 | h | Ajudante de instalador de aquecimento. (mão de obra) | 0.123 | 99.12 | 12.192 |
| % | % | Custos directos complementares | 2 % | 1571.994 | 31.440 |
|  |  | Custos directos |  |  | 1603.434 |

Resíduos:
- colocação: mt37tmc003ae; factor de resíduo 0.0275
- colocação: mt17coe055cq; factor de resíduo 0.0644805

## Recursos

**mt37tmc003ae** m Tubo de polietileno resistente à temperatura (PE-RT)
Dados técnicos: Custo energético 6.782 MJ; Emissão de CO2 0.337 kg; Código LER 17 02 03; Massa do elemento 0.07 kg; Volume 0.000117 m3

**mt17coe055cq** m Manga isolante de espuma elastomérica
Dados técnicos: Custo energético 5.875 MJ; Emissão de CO2 0.258 kg; Código LER 17 02 03; Massa do elemento 0.0616 kg; Volume 0.000103 m3
Resíduos:
- embalagem: re170203 Plástico. (componente de resíduo); rendimento 0.004 kg; Código LER 17 02 03; Massa do elemento 1 kg; Volume 0.001667 m3
