# Grupo electrogéneo

- Propriedade do ficheiro: CYPE Ingenieros S.A.
- Formato: FIEBDC-3/2016
- Programa: Generador de precios de la construcción. CYPE Ingenieros, S.A.
- Data: 23/06/2024
- Âmbito geográfico: Moçambique
- Moeda: MZN
- Custos indirectos: 3 %
- IVA: 17 %

## I Instalações

### IE Eléctricas

#### IER Geradores de energia eléctrica

**IER010** Ud Grupo electrogéneo.
Grupo electrogéneo de funcionamento manual, com motor diesel, MTU e alternador Stamford trifásico de 230/400 V de tensão e 50 Hz de frequência a 1500 r.p.m. sem quadro eléctrico, de 745 kVA de potência prime (PRP) e 822 kVA de potência de emergência (LTP), de 4214x1690x2440 mm, formado por um conjunto de motor e alternador sobre bastidor de aço de alta resistência, revestido com uma camada de fosfato de zinco e acabamento com tinta de poliéster, motor refrigerado por água com ventilador mecânico, alternador de carga de bateria com tomada de terra, bateria de arranque com protecção de bornes, conector para vareta de tomada de terra (não incluída neste preço), protecções de segurança em partes quentes, móveis e com electricidade, bomba manual para extracção de óleo do cárter do motor. Inclusive acessórios necessários para a sua correcta instalação. Totalmente montado, ligado e colocado em funcionamento pela empresa instaladora para a verificação do seu correcto funcionamento.
Inclui: Montagem, fixação e nivelação. Ligação e colocação em funcionamento.
Critério de medição de projecto: Número de unidades previstas, segundo documentação gráfica de Projecto.
Critério de medição de obra: Medir-se-á o número de unidades realmente executadas segundo especificações de Projecto.

| Código | Un | Descrição | Rendimento | Preço | Importância |
|---|---|---|---|---|---|
| mt35gei220aa | Ud | Grupo electrogéneo de funcionamento manual, com motor diesel, MTU e alternador Stamford trifásico de 230/400 V de tensão e 50 Hz de frequência a 1500 r.p.m. sem quadro eléctrico, de 745 kVA de potência prime (PRP) e 822 kVA de potência de emergência (LTP), de 4214x1690x2440 mm, formado por um conjunto de motor e alternador sobre bastidor de aço de alta resistência, revestido com uma camada de fosfato de zinco e acabamento com tinta de poliéster, motor refrigerado por água com ventilador mecânico, alternador de carga de bateria com tomada de terra, bateria de arranque com protecção de bornes, conector para vareta de tomada de terra (não incluída neste preço), protecções de segurança em partes quentes, móveis e com electricidade, bomba manual para extracção de óleo do cárter do motor. (material) | 1 | 10053241.369999999 | 10053241.370 |
| mo003 | h | Oficial de 1ª electricista. (mão de obra) | 1.716 | 136.52 | 234.268 |
| mo102 | h | Ajudante de electricista. (mão de obra) | 1.716 | 99.12 | 170.090 |
| % | % | Custos directos complementares | 2 % | 10053645.728 | 201072.915 |
|  |  | Custos directos |  |  | 10254718.643 |
