# Ramal de ligação de gás

- Propriedade do ficheiro: CYPE Ingenieros S.A.
- Formato: FIEBDC-3/2016
- Programa: Generador de precios de la construcción. CYPE Ingenieros, S.A.
- Data: 23/05/2024
- Âmbito geográfico: Moçambique
- Moeda: MZN
- Custos indirectos: 3 %
- IVA: 17 %

## I Instalações

### IG Gases combustíveis

#### IGA Ramais de ligação

**IGA010** Ud Ramal de ligação de gás.
Ramal de ligação de gás que une a rede de distribuição de gás da empresa abastecedora ou a válvula de corte de saída no caso de depósitos de armazenamento de gases de petróleo liquefeitos (GPL) com a caixa de corte geral, formado por tubagem enterrada de 8 m de comprimento de polietileno de alta densidade PE 100, SDR11, de 90 mm de diâmetro colocado sobre base de areia no fundo da vala previamente escavada, com os seus correspondentes acessórios e peças especiais, abraçadeira de tomada em carga colocada sobre a rede geral de distribuição que serve de união entre o ramal de ligação e a rede e válvula de corte geral formada por válvula de esfera de latão niquelado de 4" de diâmetro colocada através de união roscada, situada junto à edificação, fora dos limites da propriedade, alojada na caixa pré-fabricada de polipropileno de 55x55x55 cm, colocada sobre base de betão simples C20/25 (X0(P); D25; S2; Cl 1,0) de 15 cm de espessura e fechada superiormente com tampa de PVC. Inclusive betão simples C20/25 (X0(P); D25; S2; Cl 1,0) para a posterior reposição do pavimento existente. Totalmente montado, ligado e testado.
Critérios considerados na determinação do preço da unidade de obra: O preço inclui a demolição e a remoção do pavimento existente e a ligação com a rede, mas não inclui a escavação nem o enchimento principal.
Inclui: Implantação do ramal de ligação em planta e pendentes, coordenado com as restantes instalações ou elementos que possam ter interferências. Ruptura do pavimento com compressor. Eliminação das terras soltas do fundo da escavação. Betonagem e compactação do betão na execução da base. Colocação da caixa pré-fabricada. Execução de aberturas para ligação de tubos. União e enchimento das juntas dos tubos à caixa de visita. Colocação da tampa e dos acessórios. Disposição de tubagens e peças especiais. Descarga da areia no fundo da vala. Colocação de tubagens. Montagem da válvula de corte do ramal de ligação. União do ramal de ligação com a rede de distribuição de gás.
Critério de medição de projecto: Número de unidades previstas, segundo documentação gráfica de Projecto.
Critério de medição de obra: Medir-se-á o número de unidades realmente executadas segundo especificações de Projecto.

| Código | Un | Descrição | Rendimento | Preço | Importância |
|---|---|---|---|---|---|
| mt01ara010a | m³ | Areia com granulometria de 0 a 5 mm de diâmetro, limpa. (material) | 0.64 | 567.22 | 363.021 |
| mt43tpo011ig | m | Ramal de ligação de polietileno de alta densidade PE 100, SDR11, de 90 mm de diâmetro exterior, segundo EN 1555, com o preço incrementado em 30% relativamente a acessórios e peças especiais. (material) | 8 | 1920.81 | 15366.480 |
| mt10hmf020Pa | m³ | Betão simples C20/25 (X0(P); D25; S2; Cl 1,0), fabricado em central, segundo NP EN 206. (material) | 0.785 | 4337.61 | 3405.024 |
| mt43www030c | Ud | Caixa de passagem visitável de polipropileno, com fundo pré-cortado, 55x55x55 cm, para instalações receptoras de gás. (material) | 1 | 16162.71 | 16162.710 |
| mt11arp050h | Ud | Tampa de PVC, para caixas de gás de 55x55 cm, com fecho hermético à passagem dos odores mefíticos. (material) | 1 | 18439.2 | 18439.200 |
| mt37sve010j | Ud | Válvula de esfera de latão niquelado para enroscar de 4". (material) | 1 | 16847.45 | 16847.450 |
| mt43tpo012g | m | Abraçadeira de tomada em carga, de PVC, para tubo de polietileno de alta densidade de 90 mm de diâmetro exterior. (material) | 1 | 844.72 | 844.720 |
| mt43www040 | Ud | Teste de estanquidade para instalação de gás. (material) | 1 | 9859.16 | 9859.160 |
| mq05pdm010b | h | Compressor portátil eléctrico 5 m³/min de caudal. (equipamento) | 2.4 | 273.92 | 657.408 |
| mq05mai030 | h | Martelo pneumático. (equipamento) | 2.4 | 161.97 | 388.728 |
| mo020 | h | Oficial de 1ª construção. (mão de obra) | 4.112 | 132.85 | 546.279 |
| mo113 | h | Operário não qualificado construção. (mão de obra) | 8.057 | 95.68 | 770.894 |
| mo010 | h | Oficial de 1ª instalador de gás. (mão de obra) | 26.633 | 136.52 | 3635.937 |
| mo109 | h | Ajudante de instalador de gás. (mão de obra) | 13.483 | 99.12 | 1336.435 |
| % | % | Custos directos complementares | 4 % | 88623.446 | 3544.938 |
|  |  | Custos directos |  |  | 92168.384 |

Resíduos:
- colocação: mt01ara010a Areia com granulometria de 0 a 5 mm de diâmetro, limpa; factor de resíduo 0.003
- colocação: mt43tpo011ig; factor de resíduo 0.0294682
- colocação: mt10hmf020Pa Betão simples C20/25 (X0(P); D25; S2; Cl 1,0), fabricado em central, segundo NP EN 206; factor de resíduo 0.00137808
- colocação: mt43tpo012g Abraçadeira de tomada em carga, de PVC, para tubo de polietileno de alta densidade de 90 mm de diâmetro exterior; factor de resíduo 0.0395557

## Recursos

**mt01ara010a** m³ Areia com granulometria de 0 a 5 mm de diâmetro, limpa
Dados técnicos: Custo energético 146.250 MJ; Emissão de CO2 7.800 kg; Código LER 01 04 09; Massa do elemento 1950 kg; Volume 1.21875 m3

**mt43tpo011ig** m Ramal de ligação de polietileno de alta densidade PE 100
Dados técnicos: Custo energético 126.477 MJ; Emissão de CO2 4.196 kg; Código LER 17 02 03; Massa do elemento 0.88 kg; Volume 0.001467 m3
Resíduos:
- embalagem: re170201 Madeira. (componente de resíduo); rendimento 0.043 kg; Código LER 17 02 01; Massa do elemento 1 kg; Volume 0.000909 m3

**mt10hmf020Pa** m³ Betão simples C20/25 (X0(P); D25; S2; Cl 1,0), fabricado em central, segundo NP EN 206
Dados técnicos: Custo energético 1840.000 MJ; Emissão de CO2 230.000 kg; Código LER 17 01 01; Massa do elemento 2300 kg; Volume 1.533333 m3

**mt11arp050h** Ud Tampa de PVC, para caixas de gás de 55x55 cm, com fecho hermético à passagem dos odores mefíticos
Dados técnicos: Custo energético 168.323 MJ; Emissão de CO2 18.576 kg
Resíduos:
- embalagem: re150101 Embalagens de papel e cartão. (componente de resíduo); rendimento 0.038 kg; Código LER 15 01 01; Massa do elemento 1 kg; Volume 0.001333 m3

**mt37sve010j** Ud Válvula de esfera de latão niquelado para enroscar de 4"
Dados técnicos: Custo energético 5130.484 MJ; Emissão de CO2 344.629 kg
Resíduos:
- embalagem: re150101 Embalagens de papel e cartão; rendimento 0.081 kg

**mt43tpo012g** m Abraçadeira de tomada em carga, de PVC, para tubo de polietileno de alta densidade de 90 mm de diâmetro exterior
Dados técnicos: Custo energético 126.166 MJ; Emissão de CO2 4.201 kg; Código LER 17 02 03; Massa do elemento 0.88 kg; Volume 0.001467 m3
Resíduos:
- embalagem: re170201 Madeira; rendimento 0.041 kg
