# Caleira à vista de peças pré-formadas

- Propriedade do ficheiro: CYPE Ingenieros S.A.
- Formato: FIEBDC-3/2016
- Programa: Generador de precios de la construcción. CYPE Ingenieros, S.A.
- Data: 22/06/2024
- Âmbito geográfico: Moçambique
- Moeda: MZN
- Custos indirectos: 3 %
- IVA: 17 %

## I Instalações

### IS Drenagem de águas

#### ISC Caleiras

**ISC010** m Caleira à vista de peças pré-formadas.
Caleira circular de zincotitânio, natural, de desenvolvimento 280 mm, 0,65 mm de espessura e dobragem de remate, para recolha de águas, formada por peças pré-formadas, fixadas com suportes especiais colocados cada 50 cm, com uma pendente mínima de 0,5%. Inclusive suportes, esquinas, tampas, remates finais, peças de ligação a tubos de queda e peças especiais.
Inclui: Marcação do traçado da caleira e da localização dos elementos de fixação. Fixação do material auxiliar para montagem e fixação à obra. Montagem, ligação e verificação do seu correcto funcionamento.
Critério de medição de projecto: Comprimento medido segundo documentação gráfica de Projecto.
Critério de medição de obra: Medir-se-á o comprimento realmente executado segundo especificações de Projecto.

| Código | Un | Descrição | Rendimento | Preço | Importância |
|---|---|---|---|---|---|
| mt36czr010ag | m | Caleira circular de zincotitânio, natural, de desenvolvimento 280 mm, 0,65 mm de espessura e dobragem de remate, segundo EN 988, com o preço incrementado em 30% relativamente a suportes, esquinas, tampas, remates finais, peças de ligação a tubos de queda e peças especiais. (material) | 1.1 | 1337.17 | 1470.887 |
| mo008 | h | Oficial de 1ª canalizador. (mão de obra) | 0.346 | 136.52 | 47.236 |
| mo107 | h | Ajudante de canalizador. (mão de obra) | 0.346 | 99.12 | 34.296 |
| % | % | Custos directos complementares | 2 % | 1552.419 | 31.048 |
|  |  | Custos directos |  |  | 1583.467 |

Resíduos:
- colocação: mt36czr010ag; factor de resíduo 0.0055

## Recursos

**mt36czr010ag** m Caleira circular de zincotitânio
Dados técnicos: Custo energético 73.738 MJ; Emissão de CO2 4.975 kg; Código LER 17 04 07; Massa do elemento 1.61 kg; Volume 0.001073 m3
