# Isolamento térmico sob laje, com poliestireno expandido

- Propriedade do ficheiro: CYPE Ingenieros S.A.
- Formato: FIEBDC-3/2016
- Programa: Generador de precios de la construcción. CYPE Ingenieros, S.A.
- Data: 03/06/2024
- Âmbito geográfico: Moçambique
- Moeda: MZN
- Custos indirectos: 3 %
- IVA: 17 %

## N Isolamentos e impermeabilizações

### NA Isolamentos térmicos

#### NAD Lajes

**NAD030** m² Isolamento térmico sob laje, com poliestireno expandido.
Isolamento térmico sob laje, com painel rígido de poliestireno expandido, de superfície lisa e bordo lateral recto, de 75 mm de espessura, resistência térmica 2,6 m²°C/W, condutibilidade térmica 0,029 W/(m°C). Colocação em obra: topo a topo, com cimento cola.
Inclui: Limpeza e preparação da superfície suporte. Implantação e corte do isolamento. Aplicação da cola. Colocação do isolamento.
Critério de medição de projecto: Superfície medida segundo documentação gráfica de Projecto.
Critério de medição de obra: Medir-se-á a superfície realmente executada segundo especificações de Projecto.

| Código | Un | Descrição | Rendimento | Preço | Importância |
|---|---|---|---|---|---|
| mt16pel010aani | m² | Painel rígido de poliestireno expandido, segundo NP EN 13163, de superfície lisa e bordo lateral recto, de 75 mm de espessura, resistência térmica 2,6 m²°C/W, condutibilidade térmica 0,029 W/(m°C), Euroclasse E de reacção ao fogo segundo NP EN 13501-1, com código de designação EPS-EN 13163-L3-W3-T2-S5-P10-BS250-TR200-DS(N)2-CS(10)150. (material) | 1.05 | 1253.49 | 1316.165 |
| mo054 | h | Oficial de 1ª montador de isolamentos. (mão de obra) | 0.111 | 136.52 | 15.154 |
| mo101 | h | Ajudante de montador de isolamentos. (mão de obra) | 0.111 | 99.31 | 11.023 |
| % | % | Custos directos complementares | 2 % | 1342.342 | 26.847 |
|  |  | Custos directos |  |  | 1369.189 |

Resíduos:
- colocação: mt16pel010aani; factor de resíduo 0.0349053

## Recursos

**mt16pel010aani** m² Painel rígido de poliestireno expandido
Dados técnicos: Custo energético 143.569 MJ; Emissão de CO2 5.017 kg; Código LER 17 06 04; Massa do elemento 1.5 kg; Volume 0.0025 m3
Resíduos:
- embalagem: re170203 Plástico. (componente de resíduo); rendimento 0.029 kg; Código LER 17 02 03; Massa do elemento 1 kg; Volume 0.001667 m3
