# Divisória para chuveiro

- Propriedade do ficheiro: CYPE Ingenieros S.A.
- Formato: FIEBDC-3/2016
- Programa: Generador de precios de la construcción. CYPE Ingenieros, S.A.
- Data: 23/05/2024
- Âmbito geográfico: Moçambique
- Moeda: MZN
- Custos indirectos: 3 %
- IVA: 17 %

## S Equipamentos fixos e sinalização

### SM Casas de banho

#### SMM Divisórias

**SMM020** Ud Divisória para chuveiro.
Divisória frontal para chuveiro, 1000 mm de largura e 1850 mm de altura, formada por uma porta de batente com abertura a 180°, de vidro transparente com perfis de alumínio acabamento branco e uma divisória lateral fixa de 700 a 750 mm de largura. Inclusive fixações e vedação de juntas.
Inclui: Marcação dos pontos de fixação. Instalação dos perfis que formam a divisória para chuveiro. Montagem da porta. Montagem dos acessórios. Vedação das juntas.
Critério de medição de projecto: Número de unidades previstas, segundo documentação gráfica de Projecto.
Critério de medição de obra: Medir-se-á o número de unidades realmente colocadas segundo especificações de Projecto.

| Código | Un | Descrição | Rendimento | Preço | Importância |
|---|---|---|---|---|---|
| mt31mas145a | Ud | Divisória frontal para chuveiro, 1000 mm de largura e 1850 mm de altura, formada por uma porta de batente com abertura a 180°, de vidro transparente com perfis de alumínio acabamento branco, inclusive elementos de fixação. (material) | 1 | 96886.5 | 96886.500 |
| mt31mas165aa | Ud | Divisória lateral fixa para chuveiro, de de 700 a 750 mm de largura e 1850 mm de altura, de vidro transparente com perfis de alumínio acabamento branco, inclusive elementos de fixação. (material) | 1 | 56030.74 | 56030.740 |
| mo011 | h | Oficial de 1ª montador. (mão de obra) | 2.591 | 136.52 | 353.723 |
| mo080 | h | Ajudante de montador. (mão de obra) | 2.591 | 99.31 | 257.312 |
| % | % | Custos directos complementares | 2 % | 153528.275 | 3070.566 |
|  |  | Custos directos |  |  | 156598.841 |

## Recursos

**mt31mas145a** Ud Divisória frontal para chuveiro
Dados técnicos: Custo energético 700.907 MJ; Emissão de CO2 51.685 kg
Resíduos:
- embalagem: re170203 Plástico. (componente de resíduo); rendimento 0.143 kg; Código LER 17 02 03; Massa do elemento 1 kg; Volume 0.001667 m3
- embalagem: re170604 Materiais de isolamento não abrangidos em 17 06 01 e 17 06 03. (componente de resíduo); rendimento 0.029 kg; Código LER 17 06 04; Massa do elemento 1 kg; Volume 0.001667 m3

**mt31mas165aa** Ud Divisória lateral fixa para chuveiro
Dados técnicos: Custo energético 526.411 MJ; Emissão de CO2 38.768 kg
Resíduos:
- embalagem: re170203 Plástico; rendimento 0.125 kg
- embalagem: re170604 Materiais de isolamento não abrangidos em 17 06 01 e 17 06 03; rendimento 0.026 kg
