# Canalização enterrada de água para instalação centralizada de A.Q.S

- Propriedade do ficheiro: CYPE Ingenieros S.A.
- Formato: FIEBDC-3/2016
- Programa: Generador de precios de la construcción. CYPE Ingenieros, S.A.
- Data: 16/06/2024
- Âmbito geográfico: Moçambique
- Moeda: MZN
- Custos indirectos: 3 %
- IVA: 17 %

## U Infra-estruturas no logradouro

### UB Canalização de instalações

#### UBC Sistemas de canalização para instalações

**UBC020** m Canalização enterrada de água para instalação centralizada de A.Q.S.
Canalização enterrada de água para instalação centralizada de A.Q.S. de habitações unifamiliares formada por tubagem para A.Q.S., modelo Ecoflex VIP Aqua Twin "UPONOR IBERIA", de 140 mm de diâmetro, composta por dois tubos, um para impulsão e outro para retorno, de polietileno reticulado (PE-X) de 25 mm de diâmetro e 3,5 mm de espessura, o tubo de impulsão, e de 20 mm de diâmetro e 2,8 mm de espessura, o tubo de retorno, pressão máxima de trabalho 10 bar, temperatura máxima de trabalho 95°C, pré-isolados termicamente com uma camada exterior de espuma de polietileno reticulado (PE-X) e uma camada interior de painel isolado a vácuo (VIP) e protegidos mecanicamente com tubo corrugado de polietileno de alta densidade (PEAD/HDPE), colocada sobre camada ou leito de areia de 10 cm de espessura, devidamente compactada e nivelada com apiloador (saltitão) de condução manual, enchimento lateral compactando até metade do diâmetro do tubo e posterior enchimento com a mesma areia até 15 cm por cima da geratriz superior da tubagem. Inclusive acessórios de união e kits de isolamento.
Critérios considerados na determinação do preço da unidade de obra: O preço não inclui a escavação nem o enchimento principal.
Inclui: Marcação do traçado das tubagens. Disposição de tubos e peças especiais. Descarga da areia no fundo da vala. Colocação da tubagem no fundo da vala. Montagem da instalação. Formação de uniões entre peças. Verificação. Execução do enchimento envolvente.
Critério de medição de projecto: Comprimento medido em projecção horizontal, pelo interior de caixas ou outros elementos de união, segundo documentação gráfica de Projecto.
Critério de medição de obra: Medir-se-á, em projecção horizontal, o comprimento realmente executado segundo especificações de Projecto, entre faces interiores de caixas e outros elementos de união.

| Código | Un | Descrição | Rendimento | Preço | Importância |
|---|---|---|---|---|---|
| mt37scu089ua | m | Tubagem para A.Q.S., modelo Ecoflex VIP Aqua Twin "UPONOR IBERIA", de 140 mm de diâmetro, composta por dois tubos, um para impulsão e outro para retorno, de polietileno reticulado (PE-X) de 25 mm de diâmetro e 3,5 mm de espessura, o tubo de impulsão, e de 20 mm de diâmetro e 2,8 mm de espessura, o tubo de retorno, pressão máxima de trabalho 10 bar, temperatura máxima de trabalho 95°C, pré-isolados termicamente com uma camada exterior de espuma de polietileno reticulado (PE-X) e uma camada interior de painel isolado a vácuo (VIP) e protegidos mecanicamente com tubo corrugado de polietileno de alta densidade (PEAD/HDPE). (material) | 2 | 8361.66 | 16723.320 |
| mt37scu189u | Ud | Acessórios de união e kits de isolamento para tubagem modelo Ecoflex VIP Aqua Twin "UPONOR IBERIA", com tubo de impulsão de 25 mm de diâmetro e tubo de retorno de 20 mm de diâmetro. (material) | 0.1 | 8361.66 | 836.166 |
| mt01ara010a | m³ | Areia com granulometria de 0 a 5 mm de diâmetro, limpa. (material) | 0.234 | 567.22 | 132.729 |
| mq01ret020b | h | Retroescavadora sobre pneus, de 70 kW. (equipamento) | 0.048 | 1449.82 | 69.591 |
| mq02rop020 | h | Apiloador (Saltitão) de condução manual, de 80 kg, com placa de 30x30 cm. (equipamento) | 0.176 | 138.95 | 24.455 |
| mo004 | h | Oficial de 1ª instalador de aquecimento. (mão de obra) | 0.06 | 136.52 | 8.191 |
| mo103 | h | Ajudante de instalador de aquecimento. (mão de obra) | 0.06 | 99.12 | 5.947 |
| mo041 | h | Oficial de 1ª construção de obra civil. (mão de obra) | 0.078 | 132.85 | 10.362 |
| mo087 | h | Ajudante de construção de obra civil. (mão de obra) | 0.078 | 99.31 | 7.746 |
| % | % | Custos directos complementares | 2 % | 17818.507 | 356.370 |
|  |  | Custos directos |  |  | 18174.877 |

Resíduos:
- colocação: mt37scu089ua; factor de resíduo 0.0165
- colocação: mt01ara010a Areia com granulometria de 0 a 5 mm de diâmetro, limpa; factor de resíduo 0.003

## Recursos

**mt37scu089ua** m Tubagem para A.Q.S
Dados técnicos: Custo energético 168.571 MJ; Emissão de CO2 8.369 kg; Código LER 17 02 03; Massa do elemento 1.74 kg; Volume 0.0029 m3

**mt01ara010a** m³ Areia com granulometria de 0 a 5 mm de diâmetro, limpa
Dados técnicos: Custo energético 146.250 MJ; Emissão de CO2 7.800 kg; Código LER 01 04 09; Massa do elemento 1950 kg; Volume 1.21875 m3
