# Caixa de alvenaria

- Propriedade do ficheiro: CYPE INGENIEROS, S.A.
- Formato: FIEBDC-3/2002
- Âmbito geográfico: Moçambique
- Moeda: MZN
- Custos indirectos: 3.00 %
- IVA: 17.00 %

## A Acondicionamento do terreno

### AS Redes de drenagem horizontais

#### ASA Caixas

**ASA010** Ud Caixa de alvenaria.
Caixa de passagem, não visitável, enterrada, construída em alvenaria de tijolo cerâmico furado, de meia vez de espessura, assente com argamassa de cimento, confeccionada em obra, dosificação 1:6, de dimensões interiores 70x70x80 cm, sobre base de betão simples C30/37 (X0(P); D25; S2; Cl 0,4) de 15 cm de espessura, formação de pendente mínima de 1,00% para a drenagem de águas residuais e 0,50% para a drenagem de águas pluviais, com o mesmo tipo de betão, com emboço e afagada interiormente com argamassa de cimento, confeccionada em obra, com aditivo hidrófugo, dosificação 1:3 formando arestas e esquinas a meia cana, fechada superiormente com painel cerâmico oco com encaixe macho-fêmea e lajeta de betão C35/45 (XC4(P) + XA2(P); D25; S2; Cl 0,2), armada com malha electrossoldada e vedada hermeticamente com argamassa de cimento. Inclusive argamassa para enchimento de juntas e peças de PVC cortadas longitudinalmente para formação do canal no fundo da caixa.
Critérios considerados na determinação do preço da unidade de obra: O preço não inclui a escavação nem o enchimento do tardoz.
Inclui: Marcação. Betonagem e compactação do betão na execução da base. Execução da alvenaria com tijolos, previamente humedecidos, assentes com argamassa. Ligação dos colectores à caixa. Enchimento de betão para formação de pendentes e colocação das peças de PVC no fundo da caixa. Emboço e brunidura com argamassa, arredondando os ângulos do fundo e das paredes interiores da caixa. Execução da lajeta armada. Verificação do seu correcto funcionamento.
Critério de medição de projecto: Número de unidades previstas, segundo documentação gráfica de Projecto.
Critério de medição de obra: Medir-se-á o número de unidades realmente executadas segundo especificações de Projecto.

| Código | Un | Descrição | Rendimento | Preço | Importância |
|---|---|---|---|---|---|
| mt10hmf020Ta | m³ | Betão simples C30/37 (X0(P); D25; S2; Cl 0,4), fabricado em central, segundo NP EN 206. (material) | 0.229 | 4818.27 | 1103.38 |
| mt04lpt010c | Ud | Tijolo cerâmico furado duplo, para revestir, 30x20x9 cm, para utilização em alvenaria protegida (peça P), densidade 746 kg/m³, segundo NP EN 771-1. (material) | 49.000 | 9.92 | 486.08 |
| mt08aaa010a | m³ | Água. (material) | 0.014 | 68.32 | 0.96 |
| mt01arg005a | t | Areia de pedreira, para argamassa preparada em obra. (material) | 0.097 | 713.98 | 69.26 |
| mt08cem000n | kg | Cimento cinzento em sacos. (material) | 24.050 | 5.62 | 135.16 |
| mt11var110 | Ud | Conjunto de peças de PVC para realizar no fundo da caixa de passagem, as aberturas correspondentes. (material) | 1.000 | 565.36 | 565.36 |
| mt08adt010 | kg | Aditivo hidrófugo para impermeabilização de argamassas ou betões. (material) | 0.369 | 54.66 | 20.17 |
| mt04lvg020c | Ud | Painel cerâmico furado com encaixe macho-fêmea, para revestir, 80x25x3 cm, com topos rectos. (material) | 3.000 | 44.50 | 133.50 |
| mt07ame020ffc | m² | Malha electrossoldada AR50 100x300 mm, com arames longitudinais de 5 mm de diâmetro e arames transversais de 4,2 mm de diâmetro, aço A500 EL. (material) | 0.640 | 171.97 | 110.06 |
| mt10haf020nElla | m³ | Betão C35/45 (XC4(P) + XA2(P); D25; S2; Cl 0,2), fabricado em central, segundo NP EN 206. (material) | 0.054 | 5026.90 | 271.45 |
| mq06hor010 | h | Betoneira eléctrica com uma capacidade de amassadura de 160 l. (equipamento) | 0.044 | 122.29 | 5.38 |
| au00auh040 |  | Vibrador de betão, eléctrico. | 1.000 | 0.00 | 0.00 |
| mo020 | h | Oficial de 1ª construção. (mão de obra) | 2.290 | 132.85 | 304.23 |
| mo113 | h | Operário não qualificado construção. (mão de obra) | 2.191 | 95.68 | 209.63 |
| % | % | Custos directos complementares | 2 % | 3414.62 | 68.29 |
|  |  | Custos directos |  |  | 3482.91 |
