# Ombreira

- Propriedade do ficheiro: CYPE INGENIEROS, S.A.
- Formato: FIEBDC-3/2002
- Âmbito geográfico: Moçambique
- Moeda: MZN
- Custos indirectos: 3.00 %
- IVA: 17.00 %

## E Estruturas

### EC Cantarias

#### ECS Elementos arquitectónicos

**ECS030** m Ombreira.
Ombreira de granito Ariz de secção rectangular trabalhada de 10x20 cm, acabamento serrado nas faces à vista, com os cantos matados, assente com argamassa de cimento confeccionada em obra, com 250 kg/m³ de cimento, cor cinzento, dosificação 1:6, fornecida em sacos, para formação de abertura em muro de cantaria, e enchimento de juntas entre peças e das uniões com os muros com argamassa de juntas cimentosa melhorada, tipo CG2 W A, segundo EN 13888, com absorção de água reduzida e resistência elevada à abrasão, cor Blanco.
Inclui: Marcação das peças no vão. Colocação de réguas e fios de prumo fixados à parede. Preparação da pedra. Preparação da argamassa. Colocação. Aprumo, nivelamento e alinhamento das peças. Travamento da ombreira com a parede. Enchimento de juntas e limpeza.
Critério de medição de projecto: Comprimento medido entre eixos, segundo documentação gráfica de Projecto.
Critério de medição de obra: Medir-se-á, a eixos, o comprimento realmente executado segundo especificações de Projecto.

| Código | Un | Descrição | Rendimento | Preço | Importância |
|---|---|---|---|---|---|
| mt06plp010fa | m | Ombreira de granito Ariz de secção rectangular trabalhada de 10x20 cm, acabamento serrado nas faces à vista, com os cantos matados, segundo NP EN 771-6. (material) | 1.000 | 845.67 | 845.67 |
| mt08aaa010a | m³ | Água. (material) | 0.004 | 68.32 | 0.27 |
| mt01arg005a | t | Areia de pedreira, para argamassa preparada em obra. (material) | 0.015 | 713.98 | 10.71 |
| mt08cem000n | kg | Cimento cinzento em sacos. (material) | 2.394 | 5.62 | 13.45 |
| mt09mcw050ba | kg | Argamassa de juntas cimentosa melhorada, tipo CG2 W A, segundo EN 13888, com absorção de água reduzida e resistência elevada à abrasão, cor Blanco, composta de cimento branco, cimento cinzento, inertes calcários, resinas sintéticas, aditivos orgânicos e inorgânicos específicos e pigmentos minerais, com muito baixo conteúdo de compostos orgânicos voláteis (COV), extrafina e impermeável à água, para enchimento de juntas de todo tipo de peças cerâmicas e pedras naturais, para juntas de até 3 mm. (material) | 0.095 | 56.23 | 5.34 |
| mq06hor010 | h | Betoneira eléctrica com uma capacidade de amassadura de 160 l. (equipamento) | 0.007 | 122.29 | 0.86 |
| mo022 | h | Oficial de 1ª colocador de pedra natural. (mão de obra) | 0.632 | 132.85 | 83.96 |
| mo060 | h | Ajudante de colocador de pedra natural. (mão de obra) | 0.738 | 99.31 | 73.29 |
| % | % | Custos directos complementares | 2 % | 1033.55 | 20.67 |
|  |  | Custos directos |  |  | 1054.22 |
