# Padieira de perfil laminado simples

- Propriedade do ficheiro: CYPE INGENIEROS, S.A.
- Formato: FIEBDC-3/2002
- Âmbito geográfico: Moçambique
- Moeda: MZN
- Custos indirectos: 3.00 %
- IVA: 17.00 %

## F Fachadas, divisões e protecções

### FC Padieiras, lintéis e caixas de estores

#### FCA De aço

**FCA010** m Padieira de perfil laminado simples.
Padieira de perfil de aço EN 10025 S275JR, laminado a quente, formado por peça simples da série IPN 160, acabamento com camada de primário anticorrosivo através da aplicação de duas demãos, cortado à medida e colocado em obra sobre chapas de apoio. Inclusive barras metálicas com camada de primário anticorrosivo, colocadas sobre as ombreiras da abertura para apoio da padieira.
Inclui: Limpeza e preparação do plano de apoio. Implantação e marcação de eixos. Colocação das barras. Colocação e fixação provisória dos lintéis. Aprumo e nivelamento.
Critério de medição de projecto: Comprimento medido segundo documentação gráfica de Projecto, incluindo as entregas nos apoios.
Critério de medição de obra: Medir-se-á o comprimento realmente executado segundo especificações de Projecto, incluindo as entregas nos apoios.

| Código | Un | Descrição | Rendimento | Preço | Importância |
|---|---|---|---|---|---|
| mt07ala110ea | m | Perfil de aço EN 10025 S275JR, série IPN 160, laminado a quente, para aplicações estruturais. Trabalhado e montado em oficina, para colocar em obra. (material) | 1.000 | 1820.88 | 1820.88 |
| mt07ala011j | kg | Placa de aço laminado EN 10025 S275JR, para aplicações estruturais. Trabalhada e montada em oficina, para colocar em obra. (material) | 0.400 | 122.83 | 49.13 |
| mt27pfi010 | l | Primário de secagem rápida, formulado com resinas alquídicas modificadas e fosfato de zinco. (material) | 0.179 | 456.09 | 81.64 |
| op00cor020 |  | Cortadora manual de metal, de disco. | 1.000 | 0.00 | 0.00 |
| mo020 | h | Oficial de 1ª construção. (mão de obra) | 0.299 | 132.85 | 39.72 |
| mo113 | h | Operário não qualificado construção. (mão de obra) | 0.299 | 95.68 | 28.61 |
| % | % | Custos directos complementares | 2 % | 2019.98 | 40.40 |
|  |  | Custos directos |  |  | 2060.38 |
