# Peça para conduta circular

- Propriedade do ficheiro: CYPE INGENIEROS, S.A.
- Formato: FIEBDC-3/2002
- Âmbito geográfico: Moçambique
- Moeda: MZN
- Custos indirectos: 3.00 %
- IVA: 17.00 %

## I Instalações

### IC Aquecimento, arrefecimento, climatização e A.Q.S.

#### ICR Sistemas de condução de ar

**ICR016** Ud Peça para conduta circular.
Redução transição concêntrica de aço galvanizado, de 100 mm de diâmetro na ligação circular e 270x240 mm na ligação rectangular.
Inclui: Colocação e fixação das peças especiais pré-fabricadas à rede de condutas.
Critério de medição de projecto: Número de unidades previstas, segundo documentação gráfica de Projecto.
Critério de medição de obra: Medir-se-á o número de unidades realmente executadas segundo especificações de Projecto.

| Código | Un | Descrição | Rendimento | Preço | Importância |
|---|---|---|---|---|---|
| mt42con221caa | Ud | Redução transição concêntrica de aço galvanizado, de 100 mm de diâmetro na ligação circular e 270x240 mm na ligação rectangular. (material) | 1.000 | 2660.53 | 2660.53 |
| mo013 | h | Oficial de 1ª montador de condutas de chapa metálica. (mão de obra) | 0.111 | 136.52 | 15.15 |
| mo084 | h | Ajudante de montador de condutas de chapa metálica. (mão de obra) | 0.111 | 99.31 | 11.02 |
| % | % | Custos directos complementares | 2 % | 2686.70 | 53.73 |
|  |  | Custos directos |  |  | 2740.43 |
