# Bomba de circulação

- Propriedade do ficheiro: CYPE INGENIEROS, S.A.
- Formato: FIEBDC-3/2002
- Âmbito geográfico: Moçambique
- Moeda: MZN
- Custos indirectos: 3.00 %
- IVA: 17.00 %

## I Instalações

### IC Aquecimento, arrefecimento, climatização e A.Q.S.

#### ICS Sistemas de condução de água

**ICS019** Ud Bomba de circulação.
Electrobomba centrífuga, de ferro fundido, de três velocidades, com uma potência de 0,071 kW, impulsor de tecnopolímero, eixo motor de aço cromado, bocas macho roscadas de 1 1/2", isolamento classe H, para alimentação monofásica a 230 V. Inclusive ponte de manómetros formado por manómetro, válvulas de esfera e tubagem de cobre; elementos de montagem; caixa de ligações eléctricas com condensador e acessórios necessários para o seu correcto funcionamento.
Inclui: Marcação. Colocação da bomba de circulação. Ligação à rede de distribuição. Verificação do seu correcto funcionamento.
Critério de medição de projecto: Número de unidades previstas, segundo documentação gráfica de Projecto.
Critério de medição de obra: Medir-se-á o número de unidades realmente executadas segundo especificações de Projecto.

| Código | Un | Descrição | Rendimento | Preço | Importância |
|---|---|---|---|---|---|
| mt37bce005c | Ud | Electrobomba centrífuga, de ferro fundido, de três velocidades, com uma potência de 0,071 kW, impulsor de tecnopolímero, eixo motor de aço cromado, bocas macho roscadas de 1 1/2", isolamento classe H, para alimentação monofásica a 230 V. (material) | 1.000 | 14009.58 | 14009.58 |
| mt37sve010f | Ud | Válvula de esfera de latão niquelado para enroscar de 1 1/2". (material) | 2.000 | 2635.10 | 5270.20 |
| mt37www060g | Ud | Filtro de retenção de resíduos de latão, com peneiro de aço inoxidável com perfurações de 0,5 mm de diâmetro, com rosca de 1 1/2", para uma pressão máxima de funcionamento de 16 bar e uma temperatura máxima de 110°C. (material) | 1.000 | 2302.31 | 2302.31 |
| mt37svr010e | Ud | Válvula de retenção de latão para enroscar de 1 1/2". (material) | 1.000 | 1697.99 | 1697.99 |
| mt37www050f | Ud | União anti-vibração, de borracha, com rosca de 1 1/2", para uma pressão máxima de funcionamento de 10 bar. (material) | 2.000 | 4242.59 | 8485.18 |
| mt42www040 | Ud | Manómetro com banho de glicerina e diâmetro de esfera de 100 mm, com tomada vertical, para montagem roscado de 1/2", escala de pressão de 0 a 5 bar. (material) | 1.000 | 4113.37 | 4113.37 |
| mt37sve010b | Ud | Válvula de esfera de latão niquelado para enroscar de 1/2". (material) | 2.000 | 470.06 | 940.12 |
| mt37tca010ba | m | Tubo de cobre rígido com parede de 1 mm de espessura e 13/15 mm de diâmetro, segundo NP EN 1057. (material) | 0.350 | 457.99 | 160.30 |
| mt35tpt010ke | m | Tubo rígido de PVC VD-F de 16 mm de diâmetro exterior e 1,3 mm de espessura. Resistência à compressão 1250 N, resistência ao impacto 6 joules, temperatura de trabalho -25°C até 90°C, classificação 4442, segundo NP EN 61386-1 e NP EN 61386-21, com o preço incrementado em 20% relativamente a acessórios e peças especiais. (material) | 3.000 | 168.75 | 506.25 |
| mt35cep010ab | m | Cabo unipolar H07V-U, sendo a sua tensão atribuída de 450/750 V, reacção ao fogo classe Eca segundo NP EN 50575, com condutor unifilar de cobre classe 1 de 2,5 mm² de secção, com isolamento de PVC. Segundo NP 2356-3. (material) | 9.000 | 11.87 | 106.83 |
| mo005 | h | Oficial de 1ª instalador de ar condicionado. (mão de obra) | 3.343 | 136.52 | 456.39 |
| mo104 | h | Ajudante de instalador de ar condicionado. (mão de obra) | 3.343 | 99.12 | 331.36 |
| % | % | Custos directos complementares | 2 % | 38379.88 | 767.60 |
|  |  | Custos directos |  |  | 39147.48 |
