# Instalação interior de gás em local

- Propriedade do ficheiro: CYPE INGENIEROS, S.A.
- Formato: FIEBDC-3/2002
- Âmbito geográfico: Moçambique
- Moeda: MZN
- Custos indirectos: 3.00 %
- IVA: 17.00 %

## I Instalações

### IG Gases combustíveis

#### IGI Instalação interior

**IGI020** Ud Instalação interior de gás em local.
Instalação interior de gás em local, com capacidade para 2 aparelhos, realizada com tubagem de cobre, com tubo de revestimento metálico, que liga a válvula de local privado com cada um dos aparelhos a gás, composta dos seguintes troços: troço comum de 54 mm de diâmetro e 10 m de comprimento e 2 ramificações a cada consumo, de 22 mm de diâmetro e 8 m de comprimento e de 22 mm de diâmetro e 7 m de comprimento. Incluindo válvulas de corte macho-macho de ligação de aparelhos para o corte de abastecimento de gás, com ligações por junta plana, pasta de enchimento e elementos de fixação, colocados através de soldadura por capilaridade.
Critérios considerados na determinação do preço da unidade de obra: O preço não inclui a válvula de corte individual.
Inclui: Marcação do traçado das tubagens e da localização das válvulas. Colocação do tubo de revestimento. Colocação e fixação de tubos e válvulas. Montagem, ligação e verificação do seu correcto funcionamento.
Critério de medição de projecto: Número de unidades previstas, segundo documentação gráfica de Projecto.
Critério de medição de obra: Medir-se-á o número de unidades realmente executadas segundo especificações de Projecto.

| Código | Un | Descrição | Rendimento | Preço | Importância |
|---|---|---|---|---|---|
| mt43tco010hg | m | Tubo de cobre estirado a frio sem soldadura, diâmetro D=51/54 mm e 1,5 mm de espessura, segundo NP EN 1057, com o preço incrementado em 30% relativamente a acessórios e peças especiais. (material) | 10.000 | 1483.53 | 14835.30 |
| mt43www020f | m | Tubo metálico de 70 mm de diâmetro e 1,5 mm de espessura, inclusive abraçadeiras, elementos de fixação e acessórios (curvas, manguitos, tês e joelhos). (material) | 8.000 | 1021.07 | 8168.56 |
| mt43tco010dg | m | Tubo de cobre estirado a frio sem soldadura, diâmetro D=20/22 mm e 1 mm de espessura, segundo NP EN 1057, com o preço incrementado em 30% relativamente a acessórios e peças especiais. (material) | 15.000 | 366.87 | 5503.05 |
| mt43www020c | m | Tubo metálico de 40 mm de diâmetro e 1,5 mm de espessura, inclusive abraçadeiras, elementos de fixação e acessórios (curvas, manguitos, tês e joelhos). (material) | 12.000 | 306.58 | 3678.96 |
| mt27tec020 | kg | Pasta hidrófuga. (material) | 0.800 | 57.01 | 45.61 |
| mt43acv010c | Ud | Válvula macho-macho com base e ligações por junta plana, com rosca cilíndrica GAS de 3/4" de diâmetro, segundo NP EN 331. (material) | 2.000 | 974.90 | 1949.80 |
| mo010 | h | Oficial de 1ª instalador de gás. (mão de obra) | 6.073 | 136.52 | 829.09 |
| mo109 | h | Ajudante de instalador de gás. (mão de obra) | 6.073 | 99.12 | 601.96 |
| % | % | Custos directos complementares | 2 % | 35612.33 | 712.25 |
|  |  | Custos directos |  |  | 36324.58 |
