# Isolamento térmico sob laje, com poliestireno expandido

- Propriedade do ficheiro: CYPE INGENIEROS, S.A.
- Formato: FIEBDC-3/2002
- Âmbito geográfico: Moçambique
- Moeda: MZN
- Custos indirectos: 3.00 %
- IVA: 17.00 %

## N Isolamentos e impermeabilizações

### NA Isolamentos térmicos

#### NAD Lajes

**NAD030** m² Isolamento térmico sob laje, com poliestireno expandido.
Isolamento térmico sob laje, com painel rígido de poliestireno expandido, de superfície lisa e bordo lateral recto, de 20 mm de espessura, resistência térmica 0,7 m²°C/W, condutibilidade térmica 0,029 W/(m°C). Colocação em obra: topo a topo, com cimento cola.
Inclui: Limpeza e preparação da superfície suporte. Implantação e corte do isolamento. Aplicação da cola. Colocação do isolamento.
Critério de medição de projecto: Superfície medida segundo documentação gráfica de Projecto.
Critério de medição de obra: Medir-se-á a superfície realmente executada segundo especificações de Projecto.

| Código | Un | Descrição | Rendimento | Preço | Importância |
|---|---|---|---|---|---|
| mt16pel010aaci | m² | Painel rígido de poliestireno expandido, segundo NP EN 13163, de superfície lisa e bordo lateral recto, de 20 mm de espessura, resistência térmica 0,7 m²°C/W, condutibilidade térmica 0,029 W/(m°C), Euroclasse E de reacção ao fogo segundo NP EN 13501-1, com código de designação EPS-EN 13163-L3-W3-T2-S5-P10-BS250-TR200-DS(N)2-CS(10)150. (material) | 1.050 | 271.90 | 285.50 |
| mo054 | h | Oficial de 1ª montador de isolamentos. (mão de obra) | 0.111 | 136.52 | 15.15 |
| mo101 | h | Ajudante de montador de isolamentos. (mão de obra) | 0.111 | 99.31 | 11.02 |
| % | % | Custos directos complementares | 2 % | 311.67 | 6.23 |
|  |  | Custos directos |  |  | 317.90 |
