# FIEBDC-3

- Propriedade do ficheiro: CYPE INGENIEROS, S.A.
- Formato: FIEBDC-3/2002
- Âmbito geográfico: Moçambique
- Moeda: MZN
- Custos indiretos: 3.00 %
- IVA: 17.00 %

| Código | Un | Descrição | Preço |
|---|---|---|---|
| mt09mcp020hE | kg | Argamassa de juntas cimentosa melhorada hidrorrepelente, anti-caruncho e anti-verdete, tipo CG2, segundo EN 13888, cor branca, para juntas de 2 a 15 mm, à base de cimento de alta resistência, inertes seleccionados, aditivos especiais e pigmentos, com efeito anti-caruncho e anti-verdete, hidrorrepelente, especial para enchimento de juntas de peças cerâmicas de baixa porosidade em zonas de proliferação de microrganismos. (material) | 75.11 |
| mt09mor010c | m³ | Argamassa de cimento CEM II/B-L 32,5 N tipo M-5, confeccionada em obra com 230 kg/m³ de cimento e uma proporção em volume 1/6. (material) | 5252.20 |
| mt18acc050b | Ud | Cruzetas de PVC para separação entre 3 e 15 mm. (material) | 2.37 |
| mt18bdo020maa | m² |  |  |

## Outros textos do ficheiro
- Peças de barro cozido, de elaboração mecânica, de 10x10x1,5 cm, capacidade de absorção de água 6%
