# Divisória para chuveiro

- Propriedade do ficheiro: CYPE INGENIEROS, S.A.
- Formato: FIEBDC-3/2002
- Âmbito geográfico: Moçambique
- Moeda: MZN
- Custos indirectos: 3.00 %
- IVA: 17.00 %

## S Equipamentos fixos e sinalização

### SM Casas de banho

#### SMM Divisórias

**SMM020** Ud Divisória para chuveiro.
Divisória frontal para chuveiro, 1000 mm de largura e 1850 mm de altura, formada por uma porta de batente com abertura a 180°, de vidro transparente com perfis de alumínio acabamento branco e uma divisória lateral fixa de 700 a 750 mm de largura. Inclusive fixações e vedação de juntas.
Inclui: Marcação dos pontos de fixação. Instalação dos perfis que formam a divisória para chuveiro. Montagem da porta. Montagem dos acessórios. Vedação das juntas.
Critério de medição de projecto: Número de unidades previstas, segundo documentação gráfica de Projecto.
Critério de medição de obra: Medir-se-á o número de unidades realmente colocadas segundo especificações de Projecto.

| Código | Un | Descrição | Rendimento | Preço | Importância |
|---|---|---|---|---|---|
| mt31mas145a | Ud | Divisória frontal para chuveiro, 1000 mm de largura e 1850 mm de altura, formada por uma porta de batente com abertura a 180°, de vidro transparente com perfis de alumínio acabamento branco, inclusive elementos de fixação. (material) | 1.000 | 96886.50 | 96886.50 |
| mt31mas165aa | Ud | Divisória lateral fixa para chuveiro, de de 700 a 750 mm de largura e 1850 mm de altura, de vidro transparente com perfis de alumínio acabamento branco, inclusive elementos de fixação. (material) | 1.000 | 56030.74 | 56030.74 |
| op00ato010 |  | Aparafusadora. | 1.000 | 0.00 | 0.00 |
| mo011 | h | Oficial de 1ª montador. (mão de obra) | 2.591 | 136.52 | 353.72 |
| mo080 | h | Ajudante de montador. (mão de obra) | 2.591 | 99.31 | 257.31 |
| % | % | Custos directos complementares | 2 % | 153528.27 | 3070.57 |
|  |  | Custos directos |  |  | 156598.84 |
