# Ensaio de blocos de betão

- Propriedade do ficheiro: CYPE INGENIEROS, S.A.
- Formato: FIEBDC-3/2002
- Âmbito geográfico: Moçambique
- Moeda: MZN
- Custos indirectos: 3.00 %
- IVA: 17.00 %

## X Controlo de qualidade e ensaios

### XP Pré-fabricados de betão

#### XPB Blocos

**XPB010** Ud Ensaio de blocos de betão.
Ensaios a realizar em laboratório acreditado na área técnica correspondente, sobre uma amostra de bloco de betão, recolhida em obra, para a determinação das seguintes características: dimensões e verificação da forma segundo NP EN 772-16 e NP EN 772-20, absorção de água segundo NP EN 772-11. Incluindo deslocamento à obra e relatório de resultados.
Inclui: Deslocamento à obra. Recolha de amostras. Realização dos ensaios. Redacção de relatório dos resultados dos ensaios realizados.
Critério de medição de projecto: Ensaio a realizar, segundo documentação do Plano de controlo de qualidade.

| Código | Un | Descrição | Rendimento | Preço | Importância |
|---|---|---|---|---|---|
| mt49des010 | Ud | Repercussão por deslocamento à obra para a recolha de amostras. (material) | 1.000 | 70.32 | 70.32 |
| mt49bho020 | Ud | Recolha em obra de amostras de blocos de betão cujo peso não exceda 50 kg. (material) | 1.000 | 2954.14 | 2954.14 |
| mt49bho100 | Ud | Ensaio para determinar as dimensões e verificação da forma de uma amostra de bloco de betão, segundo NP EN 772-16 e NP EN 772-20. (material) | 1.000 | 5202.28 | 5202.28 |
| mt49bho060 | Ud | Ensaio para determinar a absorção de água de uma amostra de bloco de betão, segundo NP EN 772-11. (material) | 1.000 | 7259.44 | 7259.44 |
| mt49bho030 | Ud | Relatório de resultados dos ensaios realizados sobre uma amostra de bloco de betão. (material) | 1.000 | 9127.51 | 9127.51 |
| % | % | Custos directos complementares | 2 % | 24613.69 | 492.27 |
|  |  | Custos directos |  |  | 25105.96 |
