# Cavidade em viga de betão armado

- Propriedade do ficheiro: CYPE Ingenieros S.A.
- Formato: FIEBDC-3/2016
- Programa: Generador de precios de la construcción. CYPE Ingenieros, S.A.
- Data: 23/05/2024
- Âmbito geográfico: Moçambique
- Moeda: MZN
- Custos indirectos: 3 %
- IVA: 17 %

## 0 Trabalhos prévios

### 0B Trabalhos de campo, ensaios e relatórios

#### 0BC Cavidades de inspecção

**0BC030** Ud Cavidade em viga de betão armado.
Execução de cavidade de 10x20 cm e 5 cm de profundidade, para inspecção inferior de viga de betão armado, com demolição prévia do revestimento ou recobrimento de qualquer tipo que possa existir, até atingir o elemento resistente e deixar a descoberto a armadura inferior; realizada através de picagem manual e martelo pneumático. Incluindo limpeza, armazenamento, remoção e carga manual de escombros para contentor.
Inclui: Remoção do pavimento. Execução da cavidade. Remoção e acumulação de entulho. Carga de entulho para contentor.
Critério de medição de projecto: Número de unidades previstas, segundo documentação gráfica de Projecto.
Critério de medição de obra: Medir-se-á o número de unidades realmente executadas segundo especificações de Projecto.

| Código | Un | Descrição | Rendimento | Preço | Importância |
|---|---|---|---|---|---|
| mt51rev010b | m² | Demolição do revestimento ou recobrimento com meios manuais. (material) | 0.2 | 157.42 | 31.484 |
| mq05mai030 | h | Martelo pneumático. (equipamento) | 0.111 | 161.97 | 17.979 |
| mq05pdm110 | h | Compressor portátil diesel média pressão 10 m³/min. (equipamento) | 0.111 | 274.72 | 30.494 |
| mo113 | h | Operário não qualificado construção. (mão de obra) | 0.353 | 95.68 | 33.775 |
| % | % | Custos directos complementares | 2 % | 113.732 | 2.275 |
|  |  | Custos directos |  |  | 116.007 |

Resíduos:
- demolição: ruo170101 Betão (betões, argamassas e pré-fabricados). (componente de resíduo); rendimento 15.46 kg; Código LER 17 01 01; Massa do elemento 1 kg; Volume 0.000667 m3
- demolição: ruo010408 Gravilhas e fragmentos de rocha não abrangidos 01 04 07. (componente de resíduo); rendimento 7.8 kg; Código LER 01 04 08; Massa do elemento 1 kg; Volume 0.000667 m3
- demolição: ruo170904 Mistura de resíduos de construção e demolição não abrangidos em 17 09 01, 17 09 02 e 17 09 03. (componente de resíduo); rendimento 7.874 kg; Código LER 17 09 04; Massa do elemento 1 kg; Volume 0.000667 m3
