# Depósito pré-fabricado de água potável, para enterrar

- Propriedade do ficheiro: CYPE Ingenieros S.A.
- Formato: FIEBDC-3/2016
- Programa: Generador de precios de la construcción. CYPE Ingenieros, S.A.
- Data: 15/06/2024
- Âmbito geográfico: Moçambique
- Moeda: MZN
- Custos indirectos: 3 %
- IVA: 17 %

## I Instalações

### IF Abastecimento de água

#### IFD Depósitos/grupos de bombagem

**IFD070** Ud Depósito pré-fabricado de água potável, para enterrar.
Depósito de polietileno linear de baixa densidade (PELBD/LLDPE), horizontal, de 1000 l, com arejador e escoadouro, de água potável, para enterrar; válvula de corte adufa de latão fundido de 2 1/2" DN 65 mm para a entrada; mecanismo de corte de enchimento formado por válvula de flutuador; válvula de corte adufa de latão fundido de 1" DN 25 mm para a saída. Incluindo material auxiliar. Totalmente montado, ligado e testado. Sem incluir trabalhos auxiliares.
Inclui: Marcação. Limpeza da base de apoio do depósito. Introdução do depósito. Fixação e montagem do depósito. Colocação e montagem de válvulas. Colocação e fixação de tubagens e acessórios.
Critério de medição de projecto: Número de unidades previstas, segundo documentação gráfica de Projecto.
Critério de medição de obra: Medir-se-á o número de unidades realmente executadas segundo especificações de Projecto.

| Código | Un | Descrição | Rendimento | Preço | Importância |
|---|---|---|---|---|---|
| mt37svc010r | Ud | Válvula adufa de latão fundido, para enroscar, de 2 1/2". (material) | 1 | 6013.06 | 6013.060 |
| mt37vfl010g | Ud | Válvula de flutuador de 2 1/2" de diâmetro, para uma pressão máxima de 5 bar, com corpo de latão, bóia esférica roscada de latão e obturador de borracha. (material) | 1 | 49786.11 | 49786.110 |
| mt37dpb110cb | Ud | Depósito de polietileno linear de baixa densidade (PELBD/LLDPE), horizontal, de 1000 l, de 1000 mm de diâmetro e 1600 mm de comprimento, com boca de acesso de 450 mm de diâmetro, arejador e escoadouro, para enterrar. (material) | 1 | 19005.5 | 19005.500 |
| mt37svc010f | Ud | Válvula adufa de latão fundido, para enroscar, de 1". (material) | 1 | 868.22 | 868.220 |
| mt37www010 | Ud | Material auxiliar para instalações de abastecimento de água. (material) | 1 | 133.02 | 133.020 |
| mq04cag010a | h | Camião com grua de carga máxima 6 t. (equipamento) | 0.232 | 1963.13 | 455.446 |
| mo008 | h | Oficial de 1ª canalizador. (mão de obra) | 2.273 | 136.52 | 310.310 |
| mo107 | h | Ajudante de canalizador. (mão de obra) | 2.273 | 99.12 | 225.300 |
| % | % | Custos directos complementares | 2 % | 76796.966 | 1535.939 |
|  |  | Custos directos |  |  | 78332.905 |

## Recursos

**mt37svc010r** Ud Válvula adufa de latão fundido, para enroscar, de 2 1/2"
Dados técnicos: Custo energético 1194.799 MJ; Emissão de CO2 80.301 kg
Resíduos:
- embalagem: re150101 Embalagens de papel e cartão. (componente de resíduo); rendimento 0.072 kg; Código LER 15 01 01; Massa do elemento 1 kg; Volume 0.001333 m3

**mt37vfl010g** Ud Válvula de flutuador de 2 1/2" de diâmetro
Dados técnicos: Custo energético 1316.039 MJ; Emissão de CO2 88.455 kg
Resíduos:
- embalagem: re150101 Embalagens de papel e cartão; rendimento 0.086 kg

**mt37dpb110cb** Ud Depósito de polietileno linear de baixa densidade (PELBD/LLDPE)
Dados técnicos: Custo energético 8085.405 MJ; Emissão de CO2 286.811 kg
Resíduos:
- embalagem: re150101 Embalagens de papel e cartão; rendimento 0.084 kg

**mt37svc010f** Ud Válvula adufa de latão fundido, para enroscar, de 1"
Dados técnicos: Custo energético 597.419 MJ; Emissão de CO2 40.181 kg
Resíduos:
- embalagem: re150101 Embalagens de papel e cartão; rendimento 0.072 kg
