# Portão enrolável para garagem, de painéis sandwich isolantes de alumínio

- Propriedade do ficheiro: CYPE Ingenieros S.A.
- Formato: FIEBDC-3/2016
- Programa: Generador de precios de la construcción. CYPE Ingenieros, S.A.
- Data: 15/06/2024
- Âmbito geográfico: Moçambique
- Moeda: MZN
- Custos indirectos: 3 %
- IVA: 17 %

## L Vãos

### LG Portas de garagem

#### LGS De painéis sandwich isolantes metálicos

**LGS041** Ud Portão enrolável para garagem, de painéis sandwich isolantes de alumínio.
Portão enrolável para garagem, de lâminas lisas de painel sandwich de alumínio perfilado com núcleo isolante de espuma de poliuretano, 300x250 cm, acabamento pré-lacado de cor branca, com abertura automática. Inclusive material de ligação eléctrica e equipamento de motorização.
Inclui: Colocação e fixação dos perfis guia. Introdução do conjunto de lâminas nas guias. Colocação e fixação do eixo aos suportes. Fixação do conjunto de lâminas ao tambor. Montagem do sistema de abertura. Montagem do sistema de accionamento. Ligação eléctrica. Correcção de falhas e lubrificação de mecanismos e guias.
Critério de medição de projecto: Número de unidades previstas, segundo documentação gráfica de Projecto.
Critério de medição de obra: Medir-se-á o número de unidades realmente executadas segundo especificações de Projecto.

| Código | Un | Descrição | Rendimento | Preço | Importância |
|---|---|---|---|---|---|
| mt26pge020aj | Ud | Portão enrolável para garagem, de lâminas lisas de painel sandwich de alumínio perfilado com núcleo isolante de espuma de poliuretano, 300x250 cm, acabamento pré-lacado de cor branca, caixa recolhedora forrada, carretel, molas de torção, roldanas, guias, acessórios e fechadura central com chave de segurança. Segundo EN 13241-1. (material) | 1 | 331529.51 | 331529.510 |
| mt26egm010cb | Ud | Equipamento de motorização para abertura e fecho automático, para portão de garagem enrolável de mais de 160 kg de peso. (material) | 1 | 57011.34 | 57011.340 |
| mt26egm012 | Ud | Acessórios (fechadura, botão de pressão, emissor, receptor e fotocélula) para automatização de portão de garagem. (material) | 1 | 28980.77 | 28980.770 |
| mo020 | h | Oficial de 1ª construção. (mão de obra) | 0.768 | 132.85 | 102.029 |
| mo113 | h | Operário não qualificado construção. (mão de obra) | 0.768 | 95.68 | 73.482 |
| mo018 | h | Oficial de 1ª serralheiro. (mão de obra) | 1.793 | 134.6 | 241.338 |
| mo059 | h | Ajudante de serralheiro. (mão de obra) | 1.793 | 99.5 | 178.404 |
| mo003 | h | Oficial de 1ª electricista. (mão de obra) | 6.403 | 136.52 | 874.138 |
| % | % | Custos directos complementares | 2 % | 418991.011 | 8379.820 |
|  |  | Custos directos |  |  | 427370.831 |

## Recursos

**mt26pge020aj** Ud Portão enrolável para garagem
Dados técnicos: Custo energético 40.644 MJ; Emissão de CO2 1.936 kg
Resíduos:
- embalagem: re170203 Plástico. (componente de resíduo); rendimento 0.268 kg; Código LER 17 02 03; Massa do elemento 1 kg; Volume 0.001667 m3
- embalagem: re170604 Materiais de isolamento não abrangidos em 17 06 01 e 17 06 03. (componente de resíduo); rendimento 0.279 kg; Código LER 17 06 04; Massa do elemento 1 kg; Volume 0.001667 m3
