# Compactação de fundo de escavação

- Propriedade do ficheiro: CYPE INGENIEROS, S.A.
- Formato: FIEBDC-3/2002
- Âmbito geográfico: Moçambique
- Moeda: MZN
- Custos indirectos: 3.00 %
- IVA: 17.00 %

## A Acondicionamento do terreno

### AC Movimento de terras em obra civil

#### ACR Espalhamentos, enchimentos e compactações

**ACR060** m² Compactação de fundo de escavação.
Compactação de fundo de vala ou cabouco, a 90% do Proctor Modificado, com placa vibratória de condução manual.
Critérios considerados na determinação do preço da unidade de obra: O preço não inclui a realização do ensaio Proctor Modificado.
Inclui: Localização dos pontos topográficos. Descida da maquinaria ao fundo da escavação. Humedecimento das terras. Compactação. Remoção da maquinaria do fundo da escavação.
Critério de medição de projecto: Superfície medida segundo documentação gráfica de Projecto.
Critério de medição de obra: Medir-se-á, em perfil compactado, a superfície realmente executada segundo especificações de Projecto, sem incluir os incrementos por excessos de escavação não autorizados.

| Código | Un | Descrição | Rendimento | Preço | Importância |
|---|---|---|---|---|---|
| mq02rod010d | h | Placa vibratória de condução manual, de 300 kg, largura de trabalho 70 cm, reversível. (equipamento) | 0.110 | 252.42 | 27.77 |
| mq02cia020j | h | Camião cisterna, de 8 m³ de capacidade. (equipamento) | 0.024 | 4193.56 | 100.65 |
| mo087 | h | Ajudante de construção de obra civil. (mão de obra) | 0.226 | 99.31 | 22.44 |
| % | % | Custos directos complementares | 2 % | 150.86 | 3.02 |
|  |  | Custos directos |  |  | 153.88 |
