# Enchimento do tardoz de muro, com agregados reciclados

- Propriedade do ficheiro: CYPE INGENIEROS, S.A.
- Formato: FIEBDC-3/2002
- Âmbito geográfico: Moçambique
- Moeda: MZN
- Custos indirectos: 3.00 %
- IVA: 17.00 %

## A Acondicionamento do terreno

### AC Movimento de terras em obra civil

#### ACR Espalhamentos, enchimentos e compactações

**ACR031** m³ Enchimento do tardoz de muro, com agregados reciclados.
Enchimento do tardoz de muro de betão, com agregado reciclado de betão de 40 a 80 mm de diâmetro, com meios mecânicos.
Inclui: Espalhamento do material de enchimento em camadas de espessura uniforme. Humidificação ou secagem de cada camada.
Critério de medição de projecto: Volume medido sobre as secções teóricas da escavação, segundo documentação gráfica de Projecto.
Critério de medição de obra: Medir-se-á, em perfil compactado, o volume realmente executado segundo especificações de Projecto, sem incluir os incrementos por excessos de escavação não autorizados.

| Código | Un | Descrição | Rendimento | Preço | Importância |
|---|---|---|---|---|---|
| mt01aro010h | t | Agregado reciclado de betão, de granulometria compreendida entre 40 e 80 mm, fornecido através de camião. (material) | 2.325 | 380.95 | 885.71 |
| mo087 | h | Ajudante de construção de obra civil. (mão de obra) | 0.031 | 99.31 | 3.08 |
| % | % | Custos directos complementares | 2 % | 888.79 | 17.78 |
|  |  | Custos directos |  |  | 906.57 |
