# Enchimento para drenagem, com agregados reciclados

- Propriedade do ficheiro: CYPE INGENIEROS, S.A.
- Formato: FIEBDC-3/2002
- Âmbito geográfico: Moçambique
- Moeda: MZN
- Custos indirectos: 3.00 %
- IVA: 17.00 %

## A Acondicionamento do terreno

### AU Drenagens

#### AUR Enchimentos

**AUR041** m³ Enchimento para drenagem, com agregados reciclados.
Enchimento com agregado reciclado de betão de 40 a 80 mm de diâmetro, em tardoz de muro, para drenagem das águas procedentes da chuva, com o fim de evitar inundações e o sobre-impulso hidrostático contra as estruturas de contenção, e compactação em camadas sucessivas de 30 cm de espessura máxima com placa vibratória de condução manual.
Critérios considerados na determinação do preço da unidade de obra: O preço não inclui a rede de drenagem nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01aro010h | t | Agregado reciclado de betão, de granulometria compreendida entre 40 e 80 mm, fornecido através de camião. (material) | 2.325 | 380.95 | 885.71 |
| mq01pan010a | h | Pá carregadora sobre pneus de 120 kW/1,9 m³. (equipamento) | 0.022 | 1589.17 | 34.96 |
| mq04cab010c | h | Camião basculante de 12 t de carga, de 162 kW. (equipamento) | 0.017 | 1586.79 | 26.98 |
| mq02rod010d | h | Placa vibratória de condução manual, de 300 kg, largura de trabalho 70 cm, reversível. (equipamento) | 0.363 | 252.42 | 91.63 |
| mq02cia020j | h | Camião cisterna, de 8 m³ de capacidade. (equipamento) | 0.013 | 4193.56 | 54.52 |
| mo113 | h | Operário não qualificado construção. (mão de obra) | 0.405 | 95.68 | 38.75 |
| % | % | Custos directos complementares | 2 % | 1132.55 | 22.65 |
|  |  | Custos directos |  |  | 1155.20 |
