# Enchimento para drenagem, com agregados reciclados

- Propriedade do ficheiro: CYPE INGENIEROS, S.A.
- Formato: FIEBDC-3/2002
- Âmbito geográfico: Moçambique
- Moeda: MZN
- Custos indirectos: 3.00 %
- IVA: 17.00 %

## A Acondicionamento do terreno

### AU Drenagens

#### AUR Enchimentos

**AUR041** m³ Enchimento para drenagem, com agregados reciclados.
Enchimento com ágregado reciclado misto de betão e material cerâmico de 40 a 80 mm de diâmetro, sob fundação, para drenagem da água procedente do lateral da escavação e/ou da parte inferior desta, e compactação em camadas sucessivas de 20 cm de espessura máxima com compactador monocilíndrico vibrante auto-propulsado, até alcançar uma densidade seca não inferior a 80% da máxima obtida no teste Proctor Modificado, realizado segundo LNEC E 197.
Critérios considerados na determinação do preço da unidade de obra: O preço não inclui os drenos lineares nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01aro010p | t | Ágregado reciclado misto de betão e material cerâmico, de granulometria compreendida entre 40 e 80 mm, fornecido através de camião. (material) | 2.000 | 363.15 | 726.30 |
| mq01pan010a | h | Pá carregadora sobre pneus de 120 kW/1,9 m³. (equipamento) | 0.022 | 1589.17 | 34.96 |
| mq04cab010c | h | Camião basculante de 12 t de carga, de 162 kW. (equipamento) | 0.017 | 1586.79 | 26.98 |
| mq02rov010c | h | Compactador monocilíndrico vibrante auto-propulsado, de 74 kW, de 7,42 t, largura de trabalho 167,6 cm. (equipamento) | 0.340 | 1990.90 | 676.91 |
| mq02cia020j | h | Camião cisterna, de 8 m³ de capacidade. (equipamento) | 0.013 | 4193.56 | 54.52 |
| mo113 | h | Operário não qualificado construção. (mão de obra) | 0.379 | 95.68 | 36.26 |
| % | % | Custos directos complementares | 2 % | 1555.93 | 31.12 |
|  |  | Custos directos |  |  | 1587.05 |
