# Muro de gabiões de malha electrossoldada

- Propriedade do ficheiro: CYPE INGENIEROS, S.A.
- Formato: FIEBDC-3/2002
- Âmbito geográfico: Moçambique
- Moeda: MZN
- Custos indirectos: 3.00 %
- IVA: 17.00 %

## C Fundações

### CC Contenções

#### CCG Muros de gabiões

**CCG020** m³ Muro de gabiões de malha electrossoldada.
Muro de gabiões com uma face à vista, de 2000x1000x1000 mm de malha electrossoldada, de arame de aço galvanizado de 4,5 mm de diâmetro, com uma abertura de malha de 50x100 mm nas faces à vista e de 100x100 mm nas faces ocultas; com diafragma intermédio de 1000x1000 m de malha electrossoldada, de arame de aço galvanizado de 4,5 mm de diâmetro, com uma abertura de malha de 100x100 mm, fixado com grampos perpendicularmente às malhas de face, traseiras, base e tampa do gabião; e enchimento com meios manuais das faces à vista do gabião com seixos rolados, conseguindo um alinhamento perfeito das faces, e com meios mecânicos do resto do gabião com pedra calcária, de granulometria compreendida entre 70 e 250 mm; montagem e desmontagem do sistema de cofragem necessário para evitar a deformação dos gabiões durante o seu enchimento e garantir o alinhamento e aprumo da estrutura. Inclusive tensores e grampos para formar adequadamente os gabiões.
Inclui: Marcação. Preparação da superfície de apoio. Colocação das redes do gabião, fixadas com grampos. Colocação dos diafragmas intermédios, fixados com grampos. Colocação dos tensores. Montagem do sistema de cofragem dos paramentos à vista dos gabiões. Enchimento dos gabiões. Desmontagem do sistema de cofragem. Remoção do material sobrante.
Critério de medição de projecto: Volume medido sobre a secção teórica de cálculo, segundo documentação gráfica de Projecto.
Critério de medição de obra: Medir-se-á o volume teórico executado segundo especificações de Projecto.

| Código | Un | Descrição | Rendimento | Preço | Importância |
|---|---|---|---|---|---|
| mt07etf010a | Ud | Gabião de 2000x1000x1000 mm de malha electrossoldada, de arame de aço galvanizado, segundo NP EN 10244-2, de 4,5 mm de diâmetro, com uma abertura de malha de 50x100 mm nas faces à vista e de 100x100 mm nas faces ocultas, com uma resistência à corrosão em nevoeiro salino superior a 3000 horas segundo EN ISO 10289 e NP EN ISO 9227, uma resistência à tracção do arame de entre 500 e 800 N/mm² segundo NP EN 10223-8 e uma resistência mínima das soldaduras de 75% da resistência do arame. (material) | 0.500 | 3164.24 | 1582.12 |
| mt07etf015a | Ud | Diafragma intermédio de 1000x1000 m de malha electrossoldada, de arame de aço galvanizado, segundo NP EN 10244-2, de 4,5 mm de diâmetro, com uma abertura de malha de 100x100 mm, com uma resistência à corrosão em nevoeiro salino superior a 3000 horas segundo EN ISO 10289 e NP EN ISO 9227, uma resistência à tracção do arame de entre 500 e 800 N/mm² segundo NP EN 10223-8 e uma resistência mínima das soldaduras de 75% da resistência do arame. (material) | 1.500 | 321.06 | 481.59 |
| mt50spa052b | m | Pranchão de madeira de pinho, de 20x7,2 cm. (material) | 0.300 | 606.42 | 181.93 |
| mt50spa101 | kg | Pregos de aço. (material) | 0.075 | 179.58 | 13.47 |
| mt50spa081a | Ud | Escora metálica telescópica, até 3 m de altura. (material) | 0.010 | 1846.89 | 18.47 |
| mt07etf020a | Ud | Tensor de arame de aço galvanizado, segundo NP EN 10244-2, de 5 mm de diâmetro e 510 mm de comprimento, com uma resistência à corrosão em nevoeiro salino superior a 3000 horas segundo EN ISO 10289 e NP EN ISO 9227, uma resistência à tracção do arame de entre 500 e 800 N/mm² segundo NP EN 10223-8 e uma resistência mínima das soldaduras de 75% da resistência do arame. (material) | 8.000 | 22.16 | 177.28 |
| mt07etf025a | Ud | Grampo de arame de aço galvanizado, segundo NP EN 10244-2, de 3 mm de diâmetro, com uma resistência à tracção superior a 1720 N/mm² e uma resistência à abertura superior a 2000 N/mm². (material) | 80.000 | 1.48 | 118.40 |
| mt06psm010e | m³ | Seixos rolados de granulometria compreendida entre 70 e 250 mm, com desgaste no ensaio de Los Angeles < 50. (material) | 0.220 | 941.13 | 207.05 |
| mt06psm010a | m³ | Pedra de calcário de granulometria compreendida entre 70 e 250 mm, com desgaste no ensaio de Los Angeles < 50. (material) | 0.880 | 734.08 | 645.99 |
| mq01exn020a | h | Retroescavadora hidráulica sobre pneus, de 105 kW. (equipamento) | 0.071 | 1847.11 | 131.14 |
| mq04cab010c | h | Camião basculante de 12 t de carga, de 162 kW. (equipamento) | 0.075 | 1600.82 | 120.06 |
| mo041 | h | Oficial de 1ª construção de obra civil. (mão de obra) | 0.338 | 134.36 | 45.41 |
| mo087 | h | Ajudante de construção de obra civil. (mão de obra) | 1.693 | 100.44 | 170.04 |
| % | % | Custos directos complementares | 4 % | 3892.95 | 155.72 |
|  |  | Custos directos |  |  | 4048.67 |
