# Betão de limpeza

- Propriedade do ficheiro: CYPE INGENIEROS, S.A.
- Formato: FIEBDC-3/2002
- Âmbito geográfico: Moçambique
- Moeda: MZN
- Custos indirectos: 3.00 %
- IVA: 17.00 %

## C Fundações

### CH Betões, aços e cofragens

#### CHH Betões

**CHH005** m³ Betão de limpeza.
Betão C12/15 (X0(P); D12; S3; Cl 1,0), fabricado em central e betonagem desde camião, para formação de camada de betão de limpeza e nivelamento da base da fundação, no fundo da escavação previamente realizada.
Inclui: Marcação. Colocação de pontos e/ou formação de mestras. Betonagem e compactação do betão. Remate e nivelamento do betão.
Critério de medição de projecto: Volume teórico, segundo documentação gráfica de Projecto.
Critério de medição de obra: Medir-se-á o volume teórico executado segundo especificações de Projecto, sem incluir os incrementos por excessos de escavação não autorizados.

| Código | Un | Descrição | Rendimento | Preço | Importância |
|---|---|---|---|---|---|
| mt10hmf020Kb | m³ | Betão simples C12/15 (X0(P); D12; S3; Cl 1,0), fabricado em central, segundo NP EN 206. (material) | 1.050 | 3874.04 | 4067.74 |
| au00auh020 |  | Calha para descarga do betão. | 1.000 | 0.00 | 0.00 |
| mo045 | h | Oficial de 1ª estruturista, em trabalhos de betonagem. (mão de obra) | 0.092 | 139.83 | 12.86 |
| mo092 | h | Ajudante de estruturista, em trabalhos de betonagem. (mão de obra) | 0.184 | 104.45 | 19.22 |
| % | % | Custos directos complementares | 2 % | 4099.82 | 82.00 |
|  |  | Custos directos |  |  | 4181.82 |
