# Taxa por entrega de bidão com resíduos perigosos a operador licenciado de gestão de resíduos

- Propriedade do ficheiro: CYPE INGENIEROS, S.A.
- Formato: FIEBDC-3/2002
- Âmbito geográfico: Moçambique
- Moeda: MZN
- Custos indirectos: 3.00 %
- IVA: 17.00 %

## G Gestão de resíduos

### GE Gestão de resíduos perigosos

#### GEC Entrega de resíduos perigosos a operador licenciado

**GEC010** Ud Taxa por entrega de bidão com resíduos perigosos a operador licenciado de gestão de resíduos.
Taxa por entrega a operador licenciado de gestão de resíduos perigosos, de bidão de 100 litros de capacidade com embalagens contendo ou contaminadas por resíduos de substâncias perigosas procedentes da construção ou demolição.
Critérios considerados na determinação do preço da unidade de obra: O preço não inclui o recipiente nem o transporte.
Critério de medição de projecto: Número de unidades previstas, segundo documentação gráfica de Projecto.
Critério de medição de obra: Serão medidas o número de unidades realmente entregadas segundo especificações de Projecto.

| Código | Un | Descrição | Rendimento | Preço | Importância |
|---|---|---|---|---|---|
| mt08grg030ib | Ud | Taxa por entrega a operador licenciado de gestão de resíduos perigosos de bidão de 100 litros de capacidade, com embalagens contendo ou contaminadas por resíduos de substâncias perigosas procedentes da construção ou demolição. (material) | 1.000 | 1609.85 | 1609.85 |
| % | % | Custos directos complementares | 2 % | 1609.85 | 32.20 |
|  |  | Custos directos |  |  | 1642.05 |
