# Taxa por entrega de contentor com resíduos perigosos a operador licenciado de gestão de resíduos

- Propriedade do ficheiro: CYPE INGENIEROS, S.A.
- Formato: FIEBDC-3/2002
- Âmbito geográfico: Moçambique
- Moeda: MZN
- Custos indirectos: 3.00 %
- IVA: 17.00 %

## G Gestão de resíduos

### GE Gestão de resíduos perigosos

#### GEC Entrega de resíduos perigosos a operador licenciado

**GEC015** Ud Taxa por entrega de contentor com resíduos perigosos a operador licenciado de gestão de resíduos.
Taxa por entrega a operador licenciado de gestão de resíduos perigosos, de contentor de 1,0 m³ com solos e rochas contendo substâncias perigosas procedentes da construção ou demolição.
Critérios considerados na determinação do preço da unidade de obra: O preço não inclui o o contentor nem o transporte.
Critério de medição de projecto: Número de unidades previstas, segundo documentação gráfica de Projecto.
Critério de medição de obra: Serão medidas o número de unidades realmente entregadas segundo especificações de Projecto.

| Código | Un | Descrição | Rendimento | Preço | Importância |
|---|---|---|---|---|---|
| mt08grg040a | Ud | Taxa por entrega a operador licenciado de gestão de resíduos perigosos de contentor de 1 m³ de capacidade, com solos e rochas contendo substâncias perigosas procedentes da construção ou demolição. (material) | 1.000 | 6342.45 | 6342.45 |
| % | % | Custos directos complementares | 2 % | 6342.45 | 126.85 |
|  |  | Custos directos |  |  | 6469.30 |
