# Tubo de ferro fundido dúctil

- Propriedade do ficheiro: CYPE INGENIEROS, S.A.
- Formato: FIEBDC-3/2002
- Âmbito geográfico: Moçambique
- Moeda: MZN
- Custos indirectos: 3.00 %
- IVA: 17.00 %

## I Instalações

### IU Urbanas

#### IUA Redes de água potável

**IUA010** m Tubo de ferro fundido dúctil.
Tubo de ferro fundido dúctil para união por boca e ponta lisa, com junta elastomérica standard, de 300 mm de diâmetro nominal. Inclusive juntas de borracha e lubrificante para montagem.
Critérios considerados na determinação do preço da unidade de obra: O preço inclui os equipamentos e a maquinaria necessários para o deslocamento e a colocação em obra dos elementos.
Inclui: Marcação do traçado da tubagem. Descida e colocação dos tubos no fundo da vala. Montagem, ligação e verificação do seu correcto funcionamento.
Critério de medição de projecto: Comprimento medido segundo documentação gráfica de Projecto.
Critério de medição de obra: Medir-se-á o comprimento realmente executado segundo especificações de Projecto.

| Código | Un | Descrição | Rendimento | Preço | Importância |
|---|---|---|---|---|---|
| mt37tfd010ha | m | Tubo de ferro fundido dúctil para união por boca e ponta lisa, com junta elastomérica standard, de 300 mm de diâmetro nominal, segundo EN 545. (material) | 1.000 | 8885.84 | 8885.84 |
| mt11ade100a | kg | Lubrificante para união através de junta elástica de tubos e acessórios. (material) | 0.006 | 2026.49 | 12.16 |
| mq04cag010a | h | Camião com grua de carga máxima 6 t. (equipamento) | 0.022 | 1970.65 | 43.35 |
| mo008 | h | Oficial de 1ª canalizador. (mão de obra) | 0.049 | 138.06 | 6.76 |
| mo107 | h | Ajudante de canalizador. (mão de obra) | 0.049 | 100.25 | 4.91 |
| % | % | Custos directos complementares | 2 % | 8953.02 | 179.06 |
|  |  | Custos directos |  |  | 9132.08 |
