# Tubo de ferro fundido dúctil

- Propriedade do ficheiro: CYPE INGENIEROS, S.A.
- Formato: FIEBDC-3/2002
- Âmbito geográfico: Moçambique
- Moeda: MZN
- Custos indirectos: 3.00 %
- IVA: 17.00 %

## I Instalações

### IU Urbanas

#### IUA Redes de água potável

**IUA010** m Tubo de ferro fundido dúctil.
Tubo de ferro fundido dúctil para união por boca e ponta lisa, com junta elastomérica standard, de 300 mm de diâmetro nominal. Inclusive juntas de borracha e lubrificante para montagem.
Critérios considerados na determinação do preço da unidade de obra: O preço inclui os equipamentos e a maquinaria necessários para o deslocamento e a colocação em obra dos elementos.
Inclui: Marcação do traçado da tubagem. Descida e colocação dos tubos no fundo da vala. Montagem, ligação e verificação do seu correcto funcionamento.
Critério de medição de projecto: Comprimento medido segundo documentação gráfica de Projecto.
Critério de medição de obra: Medir-se-á o comprimento realmente executado segundo especificações de Projecto.

| Código | Un | Descrição | Rendimento | Preço | Importância |
|---|---|---|---|---|---|
| mt37tfd010ha | m | Tubo de ferro fundido dúctil para união por boca e ponta lisa, com junta elastomérica standard, de 300 mm de diâmetro nominal, segundo EN 545. (material) | 1.000 | 8753.45 | 8753.45 |
| mt11ade100a | kg | Lubrificante para união através de junta elástica de tubos e acessórios. (material) | 0.006 | 1996.30 | 11.98 |
| mq04cag010a | h | Camião com grua de carga máxima 6 t. (equipamento) | 0.022 | 1953.37 | 42.97 |
| mo008 | h | Oficial de 1ª canalizador. (mão de obra) | 0.049 | 136.52 | 6.69 |
| mo107 | h | Ajudante de canalizador. (mão de obra) | 0.049 | 99.12 | 4.86 |
| % | % | Custos directos complementares | 2 % | 8819.95 | 176.40 |
|  |  | Custos directos |  |  | 8996.35 |
